# AIB Sanierung Haus A
Angebotsaufforderung (GAEB DA XML 3.0, DA83)
Projekt: F01P-0-200139
Währung: EUR
Vergabeart: Offenes Verfahren
Ausführungsbeginn: 27.05.2026
Ausführungsende: 09.06.2027
Auftraggeber: Brdbg. Landesbetrieb für Liegenschaften und Bauen; Vergabenummer: BRB-L-30023932
Erstellt mit: GXML Toolbox V3.3 R20230829, iTWO_64 V25.0.558, 11.03.2026

## Allgemeine Vorbemerkungen und Baubeschreibung
Allgemeine Vorbemerkungen und Baubeschreibung

1. Lage der Baustelle

Das dreigeschossige Haus A mit Klinkerfassaden liegt im südlichen Bereich der historischen Altstadt der brandenburgischen Landeshauptstadt Potsdam innerhalb der Liegenschaft Henning-von-Tresckow-Straße 2-13 (Flurstück 1710, Flur 25, Gemarkung Potsdam), die heute als wichtiger Standort der Brandenburgischen Landesregierung dient, wo u.a. drei Landesministerien untergebracht sind. Die Liegenschaft wird im Norden durch die Henning-von-Tresckow-Straße, im Osten durch das Areal des ehemaligen Lustgartens, im Süden durch die Straße "Am Lustgartenwall", die Bahnlinie und die angrenzende Havel und im Westen durch die Hoffbauerstraße begrenzt.
Die unmittelbaren Nachbarhäuser des Hauses A sind im Norden das Haus C, im Süden das Haus G und südöstlich das Eckhaus AA, wobei die Giebel der Häuser C und G derzeit bis ca. 1 bis 2 Meter an Teile der Nord- und Südfassade des Hauses A herangebaut sind.

2. Nutzung des Gebäudes

Planmäßig soll das Haus A nach einer umfassenden Sanierung/ Modernisierung vom Ministerium des Innern und für Kommunales (MIK) des Landes Brandenburg genutzt werden.

3. Kurzbeschreibung des Bauvorhabens

Im Rahmen des 2.Bauabschnittes des unter Denkmalschutz stehendenHauses A soll die Sanierung der Innenräume auf allen Geschossebenen und die Sanierung der Fassade erfolgen. Außerdem soll die städtebaulich und funktional unzulängliche Situation zwischen dem Nordgiebel von Haus G und der Südfassade von Haus A durch einen verglasten Verbindungsbau gelöst werden.

Die geplante Sanierung des Hauses A im 2.BA umfasst u.a.folgendeTrockenbauarbeiten, was Inhalt der vorliegenden Ausschreibung sind:

- Nichttragende Innenwände: 499,00 m²
- Schachtwand 232,00 m²
- Deckensegel: 92,00 m²
- Akustikdecken: 812,00 m²
- Wandschallabsorber: 191,00 m²
- Doppelboden: 123,00 m²
- Dokumentation

Die Leistungen sind nach Abstimmung mit örtlicher Bauüberwachung
abschnittsweise zu erfolgen.

4. Hinweise und Vorschriften:

Baustellenordnung:

Die Baustellenordnung ist von allen am Bau beteiligten Personen strikt einzuhalten.

Baustelleneinrichtungsflächen:

Als Baustelleneinrichtungsflächen für die Baumaßnahmen sind ein Teil des Innenhofes zwischen Haus A, C und dem Gebäude der Polizeiinspektion und ein Teil des Innenhofes zwischen Haus A und Haus G vorgesehen, (S. BE-Plan).

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
Die Baustelleneinrichtung wird allen Gewerken für die Dauer der Baumaßnahme zur Verfügung gestellt. Die Mitbenutzung insbesondere der BE-Container durch andere Gewerke ist einzukalkulieren.

Baustellensicherung:

Die Baustelle befindet sich innerhalb einer geschlossenen Liegenschaft mit den dafür üblichen Sicherungsmaßnahmen. Der Auftragnehmer hat darüber hinaus für die eigene Leistung für ausreichend Sicherheit während und außerhalb der Arbeitszeiten zu sorgen

Verkehrs- und Lagerflächen:

Die Zufahrten sind von der Bundesstr. 2 über die Henning-von-Tresckow-Straße oder über Straße Am Lustgartenwall bis an die Grundstücksgrenze möglich.
Lagerplätze und Arbeitsplätze stehen bedingt, gem. BE-Plan, zur Verfügung, die entsprechend dem BE-Plan durch die Bauleitung des AG zugewiesen werden.

Transportwege:

Es sollen für den An- und Abtransport von Materialien, Werk- und Abfallstoffen Rampe und Baustellenaufzug genutzt werden (siehe BE - Plan).
Materialtransporte über das Treppenhaus sind auch möglich.
Es sind sämtliche Kosten für den Transport von Materialien und Baustoffen in die Einheitspreise einzukalkulieren.

Zufahrten:

Feuerwehrzufahrten und Rettungswege sind dauernd freizuhalten und zu kennzeichnen.

Unfallverhütung:

Für die gesamte Baustelle sind die Vorschriften der Unfallverhütung einzuhalten und die
Baustellenordnung ist zu beachten und umzusetzen.

Baustrom und Bauwasser:

Baustrom und Bauwasser werden von AG kostenfrei zur Verfügung gestellt.

Baulärm und -staub:

Da das Haus A mitten in der Liegenschaft Henning-von-Tresckow-Straße 2-13 als Regierungsviertel liegt und der Gewahrsam-Bereich im EG noch weiter in Nutzung ist, sind alle Bauarbeiten strikt staub- und lärmarm durchzuführen. Mehraufwand ist in die jeweiligen Positionen einzukalkulieren und wird nicht gesondert vergütet.

5. Anlagen und Pläne:

Folgende Anlagen und Pläne sind Bestandteile der Verdingungsunterlagen:

- Baustellenordnung

- Grundrisspläne:

0005_000A_5_AH_-1_200_02-KG
0005_000A_5_AH_00_200_06-EG
0005_000A_5_AH_01_200_07-1.OG
0005_000A_5_AH_02_200_06-2.OG
0005_000A_5_AH_03_200_07- 3.OG

- Ansichtspläne:

0005_000A_5_AH_N-_200_01
0005_000A_5_AH_OW_200_01
0005_000A_5_AH_S-_200_01

- Schnittpläne:

0005_000A_5_AH_AA1_200_04
0005_000A_5_AH_BB_200_03
0005_000A_5_AH_CC_200_05
0005_000A_5_AH_DD_200_04
0005_000A_5_AH_EF_200_04

- BE-Plan:

0005_000A_5_AE_XX_000_02-BE-Plan 2.BA

## BRB-L-30023932 Trockenbauarbeiten
Datum: 11.03.2026

### Bereich 01 Baustelleneinrichtungen

**01.0001 Aufbauen fahrbare Arbeitsbühne 1,5kN/m2 H bis 2m**
STLB-Bau 2024-10 001
Aufbauen fahrbare Arbeitsbühne DIN EN 1004-1, Lastklasse 2 (1,5 kN/m2), Höhe der Arbeitsplattform bis 2 m, im Gebäude.
Menge: 1,000 St
Leistungsbereichkatalog: 001

**01.0002 Abbauen fahrbare Arbeitsbühne 1,5kN/m2 H bis 2m**
STLB-Bau 2024-10 001
Abbauen fahrbare Arbeitsbühne DIN EN 1004-1, Lastklasse 2 (1,5 kN/m2), Höhe der Arbeitsplattform bis 2 m, im Gebäude.
Menge: 1,000 St
Leistungsbereichkatalog: 001

**01.0003 Umsetzen fahrbare Arbeitsbühne 1,5kN/m2 H bis 2m**
STLB-Bau 2025-10 001
Umsetzen fahrbare Arbeitsbühne DIN EN 1004-1, Lastklasse 2 (1,5 kN/m2), Höhe der Arbeitsplattform bis 2 m, im Gebäude, Höhenänderung der Standfläche bis 5 m, Länge des waagerechten Transportweges im Mittel bis 25 m, Ausführung gemäß Einzelbeschreibung,
Einzelbeschreibungs-Nr 'Etagenumsetzungen im Gebäude  von EG in 1.OG, 2.OG und 3.OG'
.
Menge: 3,000 St
Leistungsbereichkatalog: 001

**01.0004 Gebrauchsüberlassung fahrbare Arbeitsbühne 1,5kN/m2 H bis 2m**
STLB-Bau 2024-10 001
Gebrauchsüberlassung für fahrbare Arbeitsbühne DIN EN 1004-1,
Positionsmenge = Produkt aus '1'
(Gebrauchsüberlassungsmenge)
mal '11x4.........'
(Gebrauchsüberlassungsdauer)
Lastklasse 2 (1,5 kN/m2), Höhe der Arbeitsplattform bis 2 m, im Gebäude.
Menge: 40,000 StWo
Leistungsbereichkatalog: 001

### Bereich 02 Nichttragende Innenwände

#### Abschnitt 02.01 EG

##### 02.01.01 Büro+Technik

**02.01.01.0003 Trennwand H 3,75m D 100mm 47dB UK Stahlblechprofil verz Einfachständerwerk Mineralwolle MW D 40mm Gipspl. Baupl.A D 12,5+12,5mm Q2**
STLB-Bau 2025-10 039
Nichttragende innere Trennwand DIN 18183-1, DIN 4103-1, Einbaubereich 1 DIN 4103-1 (Bereiche mit geringer Menschenansammlung), Höhe bis 3,75 m, Dicke 100 mm, bewertetes Schalldämm-Maß DIN 4109 Rw 47 dB, Baustoffklasse DIN 4102-1 A2 (nichtbrennbar), mit Grenzwerten für Ebenheitsabweichungen mit erhöhten Anforderungen DIN 18202 Ausgabe 2019-07 Tabelle 3 Zeile 4 und 7,
Unterkonstruktion aus verzinkten Stahlblechprofilen DIN EN 14195 und DIN 18182-1, als Einfachständerwerk, CW/UW 50, Ständerachsabstand 625 mm,
Dämmschicht aus Mineralwolle MW DIN EN 13162, Dämmschichtdicke 40 mm, Anwendungsgebiet DIN 4108-10 WTR, einlagig,
Beplankung beidseitig, aus Gipsplatten DIN 18180 und DIN EN 520, Bauplatten Typ A, 2-lagig, Plattendicke 12,5 mm, befestigen mit Schnellbauschrauben DIN EN 14566 und DIN 18182-2,
Spachtelung Qualitätsstufe Q2,
Befestigungsuntergrund Estrich auf Trenn- oder Dämmstoffschicht, Ausführung gemäß Zeichnung und Einzelbeschreibung,
Zeichnungs-Nr 'S. Anlage'

Einzelbeschreibungs-Nr 'Trennwand H 3,75m D 100mm 48dB UK Stahlblechprofil verz Einfachständerwerk Mineralwolle MW D 40mm Gipspl. Baupl. A D 12,5+12,5mm Q2, EG ELT/ IT'
.
Menge: 11,697 m2
Leistungsbereichkatalog: 039

**02.01.01.0004 Anschluss gleitend 20mm WD 100 mm Stahl verz nichttragende Trennwand Gipspl. 4lagig D 12,5mm**
STLB-Bau 2024-10 039
Anschluss, gleitend bis 20 mm,
Dicke Wand '100' mm, aus verzinktem Stahl,
Ausführung an nichttragender innerer Trennwand, Bekleidung aus Gipsplatten, Bauplatten Typ A, 4-lagig, Dicke 12,5 mm, Einfachständerwerk, Arbeitshöhe der zu bearbeitenden Fläche bis 5,5 m über der Standfläche des hierfür erforderlichen Gerüstes, Gerüst wird gesondert vergütet, Ausführung gemäß Zeichnung und Einzelbeschreibung,
Zeichnungs-Nr 'S. Anlage'

Einzelbeschreibungs-Nr 'Anschluss gleitend 20mm WD 100 mm Stahl verz nichttragende Trennwand Gipspl. 4lagig D 12,5mm/ EG ELT/ IT'
.
Menge: 14,890 m
Leistungsbereichkatalog: 039

**02.01.01.0005 Türöffnung seitl. raumhoch verstärken UA-Profile 50/40/2 B 1010 mm H 2135 mm D 100mm H 3,75m**
STLB-Bau 2024-10 039
Türöffnung, seitlich raumhoch verstärken, im Einfachständerwerk, mit Metallständerprofilen UA DIN 18182-1 50/40/2, einschl. Boden- und Deckenanschluss, befestigen mit Winkeln, Dübeln und Schrauben, einschl. Sturzprofil,
Breite Nennmaß Wandöffnung '1010' mm,
Höhe Nennmaß Wandöffnung '2135' mm, Wanddicke 100 mm, Wandhöhe bis 3,75 m, Ausführung gemäß Zeichnung und Einzelbeschreibung,
Zeichnungs-Nr 'S. Anlage'

Einzelbeschreibungs-Nr 'Türöffnung seitl. raumhoch verstärken UA-Profile 50/40/2 B 1010 mm H 2135 mm D 100mm H 3,75m / EG ELT/IT'
.
Menge: 1,000 St
Leistungsbereichkatalog: 039

##### 02.01.02 Sanitär

**02.01.02.0001 Trennwand gekrümmt H bis 3,6 m WD 125 mm Rw 32 dB UK Stahlblechprofil verz Einfachständerwerk Mineralwolle MW D 60mm 2lagig Gipsbaupl. H2 D 12,5mm Gipsbaupl. H2 D 12,5mm Q2 2lagig Gipsbaupl. H2 D 12,5mm Gipsbaupl. H2 D 12,5mm Q2**
STLB-Bau 2024-10 039
Nichttragende innere Trennwand DIN 4103-1, gekrümmt,
Krümmungsradius '3.2' m, Einbaubereich 1 DIN 4103-1 (Bereiche mit geringer Menschenansammlung),
Höhe Wand bis '3.6' m,
Dicke Wand '125' mm,
bewertetes Schalldämm-Maß DIN 4109 Rw '32' dB, Baustoffklasse DIN 4102-1 A2 (nichtbrennbar),
Unterkonstruktion aus verzinkten Stahlblechprofilen DIN EN 14195 und DIN 18182-1, als Einfachständerwerk, CW/UW 75,
Ständerachsabstand '625' mm,
Dämmschicht aus Mineralwolle MW DIN EN 13162, Dämmschichtdicke 60 mm, in Platten, Anwendungsgebiet DIN 4108-10 WTR, einlagig, dicht stoßen,
Beplankung beidseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2,
2. Seite 2-lagig, 1. Lage aus Gipsplatten DIN 18180 und DIN EN 520, imprägnierte Bauplatte Typ H2, Dicke 2. Seite 1. Lage 12,5 mm, befestigen mit Schnellbauschrauben DIN EN 14566 und DIN 18182-2, 2. Lage aus Gipsplatten DIN 18180 und DIN EN 520, imprägnierte Bauplatte Typ H2, Dicke 2. Seite 2. Lage 12,5 mm, befestigen mit Schnellbauschrauben DIN EN 14566 und DIN 18182-2,
Spachtelung 2. Seite Qualitätsstufe Q2, Befestigungsuntergrund Estrich, Ausführung gemäß Zeichnung und Einzelbeschreibung,
Zeichnungs-Nr 'S. Anlage'

Einzelbeschreibungs-Nr 'Trennwand gekrümmt H bis 3,6 m WD 125 mm Rw 32 dB UK Stahlblechprofil verz Einfachständerwerk Mineralwolle MW D 60mm 2lagig Gipsbaupl. H2 D 12,5mm Gipsbaupl. H2 D 12,5mm Q2 2lagig Gipsbaupl. H2 D 12,5mm Gipsbaupl. H2 D 12,5mm Q2, EG WC- und Duschräume, Gewölbedecke'
.
Menge: 33,607 m2
Leistungsbereichkatalog: 039

**02.01.02.0002 Schachtwand gekrümmt H bis 3,6 m WD 100 mm Rw 32 dB UK Stahlblechprofil verz Einfachständerwerk Mineralwolle MW D 60mm 2lagig Gipsbaupl. H2 D 12,5mm Gipsbaupl. H2 D 12,5mm Q2**
STLB-Bau 2024-10 039
Schachtwand DIN 4103-1, gekrümmt,
Krümmungsradius '3.2' m, Einbaubereich 1 DIN 4103-1 (Bereiche mit geringer Menschenansammlung),
Höhe Wand bis '3.6' m,
Dicke Wand '100' mm,
bewertetes Schalldämm-Maß DIN 4109 Rw '32' dB, Baustoffklasse DIN 4102-1 A2 (nichtbrennbar),
Unterkonstruktion aus verzinkten Stahlblechprofilen DIN EN 14195 und DIN 18182-1, als Einfachständerwerk, CW/UW 75,
Ständerachsabstand '625' mm,
Dämmschicht aus Mineralwolle MW DIN EN 13162, Dämmschichtdicke 60 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Estrich, Ausführung gemäß Zeichnung und Einzelbeschreibung,
Zeichnungs-Nr 'S. Anlage'

Einzelbeschreibungs-Nr 'Schachtwand gekrümmt H bis 3,6 m WD 100 mm Rw 32 dB UK Stahlblechprofil verz Einfachständerwerk Mineralwolle MW D 60mm 2lagig Gipsbaupl. H2 D 12,5mm Gipsbaupl. H2 D 12,5mm Q2, EG WC- und Dusche, Gewölbedecke'
.
Menge: 46,035 m2
Leistungsbereichkatalog: 039

**02.01.02.0003 Anschluss gleitend 20mm WD 125 mm Stahl verz nichttragende Trennwand Gipspl. 4lagig D 12,5mm**
STLB-Bau 2024-10 039
Anschluss, gleitend bis 20 mm,
Dicke Wand '125' mm, aus verzinktem Stahl,
Ausführung an nichttragender innerer Trennwand, Bekleidung aus Gipsplatten, imprägnierte Bauplatten, Typ H2, 4-lagig, Dicke 12,5 mm, Einfachständerwerk, Arbeitshöhe der zu bearbeitenden Fläche bis 5,5 m über der Standfläche des hierfür erforderlichen Gerüstes, Gerüst wird gesondert vergütet, Ausführung gemäß Zeichnung und Einzelbeschreibung,
Zeichnungs-Nr 'S. Anlage'

Einzelbeschreibungs-Nr 'Anschluss gleitend 20mm WD 125 mm Stahl verz nichttragende Trennwand Gipspl. 4lagig D 12,5mm/ EG WC Trennwand'
.
Menge: 42,960 m
Leistungsbereichkatalog: 039

**02.01.02.0004 Anschluss gleitend 20mm WD 100 mm Stahl verz Schachtwand Gipspl. 2lagig D 12,5mm**
STLB-Bau 2024-10 039
Anschluss, gleitend bis 20 mm,
Dicke Wand '100' mm, aus verzinktem Stahl,
Ausführung an Schachtwand, Bekleidung aus Gipsplatten, imprägnierte Bauplatten, Typ H2, 2-lagig, Dicke 12,5 mm, Einfachständerwerk, Arbeitshöhe der zu bearbeitenden Fläche bis 5,5 m über der Standfläche des hierfür erforderlichen Gerüstes, Gerüst wird gesondert vergütet, Ausführung gemäß Zeichnung und Einzelbeschreibung,
Zeichnungs-Nr 'S. Anlage'

Einzelbeschreibungs-Nr 'Anschluss gleitend 20mm WD 100 mm Stahl verz Schachtwand Gipspl. 2lagig D 12,5mm/ EG WC Schachtwand'
.
Menge: 64,600 m
Leistungsbereichkatalog: 039

**02.01.02.0005 Türöffnung seitl. raumhoch verstärken UA-Profile 75/40/2 B 760 mm H 2135 mm D 125mm H 3,5m**
STLB-Bau 2024-10 039
Türöffnung, seitlich raumhoch verstärken, im Einfachständerwerk, mit Metallständerprofilen UA DIN 18182-1 75/40/2, einschl. Boden- und Deckenanschluss, befestigen mit Winkeln, Dübeln und Schrauben, einschl. Sturzprofil,
Breite Nennmaß Wandöffnung '760' mm,
Höhe Nennmaß Wandöffnung '2135' mm, Wanddicke 125 mm, Wandhöhe bis 3,5 m, Ausführung gemäß Zeichnung und Einzelbeschreibung,
Zeichnungs-Nr 'S. Anlage'

Einzelbeschreibungs-Nr 'Türöffnung seitl. raumhoch verstärken UA-Profile 75/40/2 B 760 mm H 2135 mm D 125mm H 3,5m / EG WC-Anlage'
.
Menge: 6,000 St
Leistungsbereichkatalog: 039

#### Abschnitt 02.02 1.OG

##### 02.02.01 Büro+Technik

**02.02.01.0001 Trennwand H 4,25m D 125mm 47dB UK Stahlblechprofil verz Einfachständerwerk Mineralwolle MW D 60mm Gipspl. Baupl.A D 12,5+12,5mm Q2**
STLB-Bau 2025-10 039
Nichttragende innere Trennwand DIN 18183-1, DIN 4103-1, Einbaubereich 1 DIN 4103-1 (Bereiche mit geringer Menschenansammlung), Höhe bis 4,25 m, Dicke 125 mm, bewertetes Schalldämm-Maß DIN 4109 Rw 47 dB, Baustoffklasse DIN 4102-1 A2 (nichtbrennbar), mit Grenzwerten für Ebenheitsabweichungen mit erhöhten Anforderungen DIN 18202 Ausgabe 2019-07 Tabelle 3 Zeile 4 und 7, Anschluss gleitend, wird gesondert vergütet,
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q2,
Befestigungsuntergrund Estrich auf Trenn- oder Dämmstoffschicht, Ausführung gemäß Zeichnung und Einzelbeschreibung,
Zeichnungs-Nr 'S. Anlage'

Einzelbeschreibungs-Nr 'Trennwand H 4,25m D 125mm 47dB UK Stahlblechprofil verz Einfachständerwerk Mineralwolle MW D 60mm Gipspl. Baupl. A D 12,5+12,5mm Q2/ 1. OG Büro'
.
Menge: 41,634 m2
Leistungsbereichkatalog: 039

**02.02.01.0002 Trennwand H 4,25m D 125mm 47dB UK Stahlblechprofil verz Einfachständerwerk Mineralwolle MW D 60mm Gipspl. Baupl.A D 12,5+12,5mm Q2**
STLB-Bau 2025-10 039
Nichttragende innere Trennwand DIN 18183-1, DIN 4103-1, Einbaubereich 1 DIN 4103-1 (Bereiche mit geringer Menschenansammlung), Höhe bis 4,25 m, Dicke 125 mm, bewertetes Schalldämm-Maß DIN 4109 Rw 47 dB, Baustoffklasse DIN 4102-1 A2 (nichtbrennbar), mit Grenzwerten für Ebenheitsabweichungen mit erhöhten Anforderungen DIN 18202 Ausgabe 2019-07 Tabelle 3 Zeile 4 und 7, Anschluss gleitend, wird gesondert vergütet,
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q2,
Befestigungsuntergrund Estrich auf Trenn- oder Dämmstoffschicht, Ausführung gemäß Zeichnung und Einzelbeschreibung,
Zeichnungs-Nr 'S. Anlage'

Einzelbeschreibungs-Nr 'Trennwand H 4,25m D 125mm 47dB UK Stahlblechprofil verz Einfachständerwerk Mineralwolle MW D 60mm Gipspl. Baupl. A D 12,5+12,5mm Q2/ 1. OG ELT/IT'
.
Menge: 15,903 m2
Leistungsbereichkatalog: 039

**02.02.01.0003 Anschluss gleitend 20mm WD 125 mm Stahl verz nichttragende Trennwand Gipspl. 4lagig D 12,5mm**
STLB-Bau 2024-10 039
Anschluss, gleitend bis 20 mm,
Dicke Wand '125' mm, aus verzinktem Stahl,
Ausführung an nichttragender innerer Trennwand, Bekleidung aus Gipsplatten, Bauplatten Typ A, 4-lagig, Dicke 12,5 mm, Einfachständerwerk, Arbeitshöhe der zu bearbeitenden Fläche bis 5,5 m über der Standfläche des hierfür erforderlichen Gerüstes, Gerüst wird gesondert vergütet, Ausführung gemäß Zeichnung und Einzelbeschreibung,
Zeichnungs-Nr 'S. Anlage'

Einzelbeschreibungs-Nr 'Anschluss gleitend 20mm WD 125 mm Stahl verz nichttragende Trennwand Gipspl. 4lagig D 12,5mm / 1.OG Büros und ELT/IT'
.
Menge: 52,720 m
Leistungsbereichkatalog: 039

**02.02.01.0004 Türöffnung seitl. raumhoch verstärken UA-Profile 75/40/2 B 1010 mm H 2135 mm D 125mm H 4,25m**
STLB-Bau 2023-04 039
Türöffnung, seitlich raumhoch verstärken, im Einfachständerwerk, mit Metallständerprofilen UA DIN 18182-1 75/40/2, einschl. Boden- und Deckenanschluss, befestigen mit Winkeln, Dübeln und Schrauben, einschl. Sturzprofil,
Breite Nennmaß Wandöffnung '1010' mm,
Höhe Nennmaß Wandöffnung '2135' mm, Wanddicke 125 mm, Wandhöhe bis 4,25 m, Ausführung gemäß Zeichnung und Einzelbeschreibung,
Zeichnungs-Nr 'S. Anlage'

Einzelbeschreibungs-Nr 'Türöffnung seitl. raumhoch verstärken UA-Profile 75/40/2 B 1010 mm H 2135 mm D 125mm H 4,25m, 1.OG Tür ELT/IT'
.
Menge: 1,000 St
Leistungsbereichkatalog: 039

##### 02.02.02 Sanitär

**02.02.02.0001 Trennwand H bis 4,05 m WD 125 mm Rw 32 dB UK Stahlblechprofil verz Einfachständerwerk Mineralwolle MW D 60mm 2lagig Gipsbaupl. H2 D 12,5mm Gipsbaupl. H2 D 12,5mm Q2 2lagig Gipsbaupl. H2 D 12,5mm Gipsbaupl. H2 D 12,5mm Q2**
STLB-Bau 2024-10 039
Nichttragende innere Trennwand DIN 4103-1, Einbaubereich 1 DIN 4103-1 (Bereiche mit geringer Menschenansammlung),
Höhe Wand bis '4.05' m,
Dicke Wand '125' mm,
bewertetes Schalldämm-Maß DIN 4109 Rw '32' dB, Baustoffklasse DIN 4102-1 A2 (nichtbrennbar),
Unterkonstruktion aus verzinkten Stahlblechprofilen DIN EN 14195 und DIN 18182-1, als Einfachständerwerk, CW/UW 75,
Ständerachsabstand '625' mm,
Dämmschicht aus Mineralwolle MW DIN EN 13162, Dämmschichtdicke 60 mm, in Platten, Anwendungsgebiet DIN 4108-10 WTR, einlagig, dicht stoßen,
Beplankung beidseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2,
2. Seite 2-lagig, 1. Lage aus Gipsplatten DIN 18180 und DIN EN 520, imprägnierte Bauplatte Typ H2, Dicke 2. Seite 1. Lage 12,5 mm, befestigen mit Schnellbauschrauben DIN EN 14566 und DIN 18182-2, 2. Lage aus Gipsplatten DIN 18180 und DIN EN 520, imprägnierte Bauplatte Typ H2, Dicke 2. Seite 2. Lage 12,5 mm, befestigen mit Schnellbauschrauben DIN EN 14566 und DIN 18182-2,
Spachtelung 2. Seite Qualitätsstufe Q2, Befestigungsuntergrund Estrich, Ausführung gemäß Zeichnung und Einzelbeschreibung,
Zeichnungs-Nr 'S. Anlage'

Einzelbeschreibungs-Nr 'Trennwand H bis 4,05 m WD 125 mm Rw 32 dB UK Stahlblechprofil verz Einfachständerwerk Mineralwolle MW D 60mm 2lagig Gipsbaupl. H2 D 12,5mm Gipsbaupl. H2 D 12,5mm Q2 2lagig Gipsbaupl. H2 D 12,5mm Gipsbaupl. H2 D 12,5mm Q2, 1.OG WC'
.
Menge: 37,130 m2
Leistungsbereichkatalog: 039

**02.02.02.0002 Schachtwand H bis 4,05 m WD 100 mm Rw 32 dB UK Stahlblechprofil verz Einfachständerwerk Mineralwolle MW D 60mm 2lagig Gipsbaupl. H2 D 12,5mm Gipsbaupl. H2 D 12,5mm Q2**
STLB-Bau 2024-10 039
Schachtwand DIN 4103-1, Einbaubereich 1 DIN 4103-1 (Bereiche mit geringer Menschenansammlung),
Höhe Wand bis '4.05' m,
Dicke Wand '100' mm,
bewertetes Schalldämm-Maß DIN 4109 Rw '32' dB, Baustoffklasse DIN 4102-1 A2 (nichtbrennbar),
Unterkonstruktion aus verzinkten Stahlblechprofilen DIN EN 14195 und DIN 18182-1, als Einfachständerwerk, CW/UW 75,
Ständerachsabstand '625' mm,
Dämmschicht aus Mineralwolle MW DIN EN 13162, Dämmschichtdicke 60 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Estrich, Ausführung gemäß Zeichnung und Einzelbeschreibung,
Zeichnungs-Nr 'S. Anlage'

Einzelbeschreibungs-Nr 'Schachtwand H bis 4,05 m WD 100 mm Rw 32 dB UK Stahlblechprofil verz Einfachständerwerk Mineralwolle MW D 60mm 2lagig Gipsbaupl. H2 D 12,5mm Gipsbaupl. H2 D 12,5mm Q2, 1.OG WC'
.
Menge: 59,454 m2
Leistungsbereichkatalog: 039

**02.02.02.0004 Türöffnung seitl. raumhoch verstärken UA-Profile 75/40/2 B 760 mm H 2135 mm D 125mm H 4,25m**
STLB-Bau 2023-04 039
Türöffnung, seitlich raumhoch verstärken, im Einfachständerwerk, mit Metallständerprofilen UA DIN 18182-1 75/40/2, einschl. Boden- und Deckenanschluss, befestigen mit Winkeln, Dübeln und Schrauben, einschl. Sturzprofil,
Breite Nennmaß Wandöffnung '760' mm,
Höhe Nennmaß Wandöffnung '2135' mm, Wanddicke 125 mm, Wandhöhe bis 4,25 m, Ausführung gemäß Zeichnung und Einzelbeschreibung,
Zeichnungs-Nr 'S. Anlage'

Einzelbeschreibungs-Nr 'Türöffnung seitl. raumhoch verstärken UA-Profile 75/40/2 B 760 mm H 2135 mm D 125mm H 4,25m, 1.OG Tür WC'
.
Menge: 1,000 St
Leistungsbereichkatalog: 039

**02.02.02.0005 Türöffnung seitl. raumhoch verstärken UA-Profile 75/40/2 B 885 mm H 2135 mm D 125mm H 4,25m**
STLB-Bau 2023-04 039
Türöffnung, seitlich raumhoch verstärken, im Einfachständerwerk, mit Metallständerprofilen UA DIN 18182-1 75/40/2, einschl. Boden- und Deckenanschluss, befestigen mit Winkeln, Dübeln und Schrauben, einschl. Sturzprofil,
Breite Nennmaß Wandöffnung '885' mm,
Höhe Nennmaß Wandöffnung '2135' mm, Wanddicke 125 mm, Wandhöhe bis 4,25 m, Ausführung gemäß Zeichnung und Einzelbeschreibung,
Zeichnungs-Nr 'S. Anlage'

Einzelbeschreibungs-Nr 'Türöffnung seitl. raumhoch verstärken UA-Profile 75/40/2 B 885 mm H 2135 mm D 125mm H 4,25m, 1.OG Tür WC'
.
Menge: 2,000 St
Leistungsbereichkatalog: 039

**02.02.02.0006 Türöffnung seitl. raumhoch verstärken UA-Profile 75/40/2 B 1350 mm H 2135 mm D 125mm H 4,25m**
STLB-Bau 2023-04 039
Türöffnung, seitlich raumhoch verstärken, im Einfachständerwerk, mit Metallständerprofilen UA DIN 18182-1 75/40/2, einschl. Boden- und Deckenanschluss, befestigen mit Winkeln, Dübeln und Schrauben, einschl. Sturzprofil,
Breite Nennmaß Wandöffnung '1350' mm,
Höhe Nennmaß Wandöffnung '2135' mm, Wanddicke 125 mm, Wandhöhe bis 4,25 m, Ausführung gemäß Zeichnung und Einzelbeschreibung,
Zeichnungs-Nr 'S. Anlage'

Einzelbeschreibungs-Nr 'Türöffnung seitl. raumhoch verstärken UA-Profile 75/40/2 B 1350 mm H 2135 mm D 125mm H 4,25m, 1.OG Tür WC'
.
Menge: 1,000 St
Leistungsbereichkatalog: 039

**02.02.02.0007 Revisionsklappe Rahmen Stahlblech verz H/B 30/30cm**
STLB-Bau 2024-10 024
Revisionsklappe mit Rahmen, aus Stahlblech, verzinkt, beschichtet, Einbaumaße H/B 30/30 cm, mit Reiberverschluss, Ausführung in allen Geschossen, Ausführung gemäß Zeichnung und Einzelbeschreibung,
Zeichnungs-Nr 'S. Anlage'

Einzelbeschreibungs-Nr '2.OG WC'
.
Menge: 2,000 St
Leistungsbereichkatalog: 024

**02.02.02.0008 Anschluss gleitend 20mm WD 125 mm Stahl verz nichttragende Trennwand Gipspl. 4lagig D 12,5mm**
STLB-Bau 2024-10 039
Anschluss, gleitend bis 20 mm,
Dicke Wand '125' mm, aus verzinktem Stahl,
Ausführung an nichttragender innerer Trennwand, Bekleidung aus Gipsplatten, imprägnierte Bauplatten, Typ H2, 4-lagig, Dicke 12,5 mm, Einfachständerwerk, Arbeitshöhe der zu bearbeitenden Fläche bis 5,5 m über der Standfläche des hierfür erforderlichen Gerüstes, Gerüst wird gesondert vergütet, Ausführung gemäß Zeichnung und Einzelbeschreibung,
Zeichnungs-Nr 'S. Anlage'

Einzelbeschreibungs-Nr '1.OG WC Trennwand'
.
Menge: 54,600 m
Leistungsbereichkatalog: 039

**02.02.02.0009 Anschluss gleitend 20mm WD 100 mm Stahl verz Schachtwand Gipspl. 2lagig D 12,5mm**
STLB-Bau 2024-10 039
Anschluss, gleitend bis 20 mm,
Dicke Wand '100' mm, aus verzinktem Stahl,
Ausführung an Schachtwand, Bekleidung aus Gipsplatten, imprägnierte Bauplatten, Typ H2, 2-lagig, Dicke 12,5 mm, Einfachständerwerk, Arbeitshöhe der zu bearbeitenden Fläche bis 5,5 m über der Standfläche des hierfür erforderlichen Gerüstes, Gerüst wird gesondert vergütet, Ausführung gemäß Zeichnung und Einzelbeschreibung,
Zeichnungs-Nr 'S. Anlage'

Einzelbeschreibungs-Nr '1.OG WC Schachtwand'
.
Menge: 69,860 m
Leistungsbereichkatalog: 039

**02.02.02.0010 Anschluss gleitend 20mm WD 75 mm Stahl verz Schachtwand Gipspl. 2lagig D 12,5mm**
STLB-Bau 2024-10 039
Anschluss, gleitend bis 20 mm,
Dicke Wand '75' mm, aus verzinktem Stahl,
Ausführung an Schachtwand, Bekleidung aus Gipsplatten, imprägnierte Bauplatten, Typ H2, 2-lagig, Dicke 12,5 mm, Einfachständerwerk, Arbeitshöhe der zu bearbeitenden Fläche bis 5,5 m über der Standfläche des hierfür erforderlichen Gerüstes, Gerüst wird gesondert vergütet, Ausführung gemäß Zeichnung und Einzelbeschreibung,
Zeichnungs-Nr 'S. Anlage'

Einzelbeschreibungs-Nr '1.OG WC Schachtwand Abkofferung'
.
Menge: 11,500 m
Leistungsbereichkatalog: 039

#### Abschnitt 02.03 2.OG

##### 02.03.01 Büro+Technik

**02.03.01.0001 Trennwand H 3,75m D 100mm 47dB UK Stahlblechprofil verz Einfachständerwerk Mineralwolle MW D 40mm Gipspl. Baupl.A D 12,5+12,5mm Q2**
STLB-Bau 2025-10 039
Nichttragende innere Trennwand DIN 18183-1, DIN 4103-1, Einbaubereich 1 DIN 4103-1 (Bereiche mit geringer Menschenansammlung), Höhe bis 3,75 m, Dicke 100 mm, bewertetes Schalldämm-Maß DIN 4109 Rw 47 dB, Baustoffklasse DIN 4102-1 A2 (nichtbrennbar), mit Grenzwerten für Ebenheitsabweichungen mit erhöhten Anforderungen DIN 18202 Ausgabe 2019-07 Tabelle 3 Zeile 4 und 7, Anschluss gleitend, wird gesondert vergütet,
Unterkonstruktion aus verzinkten Stahlblechprofilen DIN EN 14195 und DIN 18182-1, als Einfachständerwerk, CW/UW 50, Ständerachsabstand 625 mm,
Dämmschicht aus Mineralwolle MW DIN EN 13162, Dämmschichtdicke 40 mm, Anwendungsgebiet DIN 4108-10 WTR, einlagig,
Beplankung beidseitig, aus Gipsplatten DIN 18180 und DIN EN 520, Bauplatten Typ A, 2-lagig, Plattendicke 12,5 mm, befestigen mit Schnellbauschrauben DIN EN 14566 und DIN 18182-2,
Spachtelung Qualitätsstufe Q2,
Befestigungsuntergrund Trockenestrich, Ausführung gemäß Zeichnung und Einzelbeschreibung,
Zeichnungs-Nr 'S. Anlage'

Einzelbeschreibungs-Nr 'Trennwand H 3,75m D 100mm 47dB UK Stahlblechprofil verz Einfachständerwerk Mineralwolle MW D 40mm Gipspl. Baupl.A D 12,5+12,5mm Q2, 2.OG Büro'
.
Menge: 37,737 m2
Leistungsbereichkatalog: 039

**02.03.01.0002 Trennwand H 3,75m D 100mm 47dB UK Stahlblechprofil verz Einfachständerwerk Mineralwolle MW D 40mm Gipspl. Baupl.A D 12,5+12,5mm Q2**
STLB-Bau 2025-10 039
Nichttragende innere Trennwand DIN 18183-1, DIN 4103-1, Einbaubereich 1 DIN 4103-1 (Bereiche mit geringer Menschenansammlung), Höhe bis 3,75 m, Dicke 100 mm, bewertetes Schalldämm-Maß DIN 4109 Rw 47 dB, Baustoffklasse DIN 4102-1 A2 (nichtbrennbar), mit Grenzwerten für Ebenheitsabweichungen mit erhöhten Anforderungen DIN 18202 Ausgabe 2019-07 Tabelle 3 Zeile 4 und 7, Anschluss gleitend, wird gesondert vergütet,
Unterkonstruktion aus verzinkten Stahlblechprofilen DIN EN 14195 und DIN 18182-1, als Einfachständerwerk, CW/UW 50, Ständerachsabstand 625 mm,
Dämmschicht aus Mineralwolle MW DIN EN 13162, Dämmschichtdicke 40 mm, Anwendungsgebiet DIN 4108-10 WTR, einlagig,
Beplankung beidseitig, aus Gipsplatten DIN 18180 und DIN EN 520, Bauplatten Typ A, 2-lagig, Plattendicke 12,5 mm, befestigen mit Schnellbauschrauben DIN EN 14566 und DIN 18182-2,
Spachtelung Qualitätsstufe Q2,
Befestigungsuntergrund Trockenestrich, Ausführung gemäß Zeichnung und Einzelbeschreibung,
Zeichnungs-Nr 'S. Anlage'

Einzelbeschreibungs-Nr 'Trennwand H 3,75m D 100mm 47dB UK Stahlblechprofil verz Einfachständerwerk Mineralwolle MW D 40mm Gipspl. Baupl.A D 12,5+12,5mm Q2, 2.OG ELT/IT'
.
Menge: 12,465 m2
Leistungsbereichkatalog: 039

**02.03.01.0003 Anschluss gleitend 20mm WD 100 mm Stahl verz nichttragende Trennwand Gipspl. 4lagig D 12,5mm**
STLB-Bau 2024-10 039
Anschluss, gleitend bis 20 mm,
Dicke Wand '100' mm, aus verzinktem Stahl,
Ausführung an nichttragender innerer Trennwand, Bekleidung aus Gipsplatten, Bauplatten Typ A, 4-lagig, Dicke 12,5 mm, Einfachständerwerk, Arbeitshöhe der zu bearbeitenden Fläche bis 5,5 m über der Standfläche des hierfür erforderlichen Gerüstes, Gerüst wird gesondert vergütet, Ausführung gemäß Zeichnung und Einzelbeschreibung,
Zeichnungs-Nr 'S. Anlage'

Einzelbeschreibungs-Nr '2.OG Büros und ELT/IT'
.
Menge: 50,760 m
Leistungsbereichkatalog: 039

**02.03.01.0004 Nichttragende innere Trennwand DIN 18183-1, DIN 4103-1,**
Nichttragende innere Trennwand DIN 18183-1, DIN 4103-1, Einbaubereich 1 DIN 4103-1 (Bereiche mit geringer Menschenansammlung), Höhe bis 3,75 m, Dicke 155 mm,
bewertetes Schalldämm-Maß DIN 4109 Rw 47 dB,
 Baustoffklasse DIN 4102-1 A2 (nichtbrennbar),
Anschluss gleitend, wird gesondert vergütet,
Unterkonstruktion aus verzinkten Stahlblechprofilen DIN EN 14195 und DIN 18182-1, als Doppelständerwerk, Ständer durch Distanzstreifen gegeneinander abgestützt, CW/UW 50, Ständerachsabstand 625 mm,
Dämmschicht aus Mineralwolle MW DIN EN 13162, Dämmschichtdicke 40 mm, Anwendungsgebiet DIN 4108-10 WTR, zweilagig,
Beplankung beidseitig, aus Gipsplatten DIN 18180 und DIN EN 520, Bauplatten Typ A, 2-lagig, Plattendicke 12,5 mm, befestigen mit Schnellbauschrauben DIN EN 14566 und DIN 18182-2,
Spachtelung Qualitätsstufe Q2,
Befestigungsuntergrund Trockenestrich, Ausführung gemäß Zeichnung und Einzelbeschreibung,
Zeichnungs-Nr
S. Anlage

Einzelbeschreibungs-Nr
Nichttragende innere Trennwand DIN 18183-1,
DIN 4103-1, 2.OG Besprechung/ Teeküche
.
Menge: 18,815 m2

**02.03.01.0005 Anschluss gleitend 20mm WD 155 mm Stahl verz nichttragende Trennwand Gipspl. 4lagig D 12,5mm**
STLB-Bau 2024-10 039
Anschluss, gleitend bis 20 mm,
Dicke Wand '155' mm, aus verzinktem Stahl,
Ausführung an nichttragender innerer Trennwand, Bekleidung aus Gipsplatten, Bauplatten Typ A, 4-lagig, Dicke 12,5 mm, Einfachständerwerk, Arbeitshöhe der zu bearbeitenden Fläche bis 3,5 m über der Standfläche des hierfür erforderlichen Gerüstes, Ausführung gemäß Zeichnung und Einzelbeschreibung,
Zeichnungs-Nr 'S. Anlage'

Einzelbeschreibungs-Nr '2.OG Besprechung/ Teeküche'
.
Menge: 17,700 m
Leistungsbereichkatalog: 039

**02.03.01.0006 Türöffnung seitl. raumhoch verstärken UA-Profile 50/40/2 B 1010 mm H 2135 mm D 100mm H 3,75m**
STLB-Bau 2024-10 039
Türöffnung, seitlich raumhoch verstärken, im Einfachständerwerk, mit Metallständerprofilen UA DIN 18182-1 50/40/2, einschl. Boden- und Deckenanschluss, befestigen mit Winkeln, Dübeln und Schrauben, einschl. Sturzprofil,
Breite Nennmaß Wandöffnung '1010' mm,
Höhe Nennmaß Wandöffnung '2135' mm, Wanddicke 100 mm, Wandhöhe bis 3,75 m, Ausführung gemäß Zeichnung und Einzelbeschreibung,
Zeichnungs-Nr 'S. Anlage'

Einzelbeschreibungs-Nr 'Türöffnung seitl. raumhoch verstärken UA-Profile 50/40/2 B 1010 mm H 2135 mm D 100mm H 3,75m, 2.OG Tür ELT/IT'
.
Menge: 1,000 St
Leistungsbereichkatalog: 039

##### 02.03.02 Sanitär+Küche

**02.03.02.0001 Trennwand H bis 3,51 m WD 100 mm Rw 32 dB UK Stahlblechprofil verz Einfachständerwerk Mineralwolle MW D 60mm 2lagig Gipsbaupl.H2 D 12,5mm Gipsbaupl.H2 D 12,5mm Q2 2lagig Gipsbaupl.H2 D 12,5mm Gipsbaupl.H2 D 12,5mm Q2**
STLB-Bau 2024-10 039
Nichttragende innere Trennwand DIN 4103-1, Einbaubereich 1 DIN 4103-1 (Bereiche mit geringer Menschenansammlung),
Höhe Wand bis '3.51' m,
Dicke Wand '100' mm,
bewertetes Schalldämm-Maß DIN 4109 Rw '32' dB, Baustoffklasse DIN 4102-1 A2 (nichtbrennbar),
Unterkonstruktion aus verzinkten Stahlblechprofilen DIN EN 14195 und DIN 18182-1, als Einfachständerwerk, CW/UW 75,
Ständerachsabstand '625' mm,
Dämmschicht aus Mineralwolle MW DIN EN 13162, Dämmschichtdicke 60 mm, in Platten, Anwendungsgebiet DIN 4108-10 WTR, einlagig, dicht stoßen,
Beplankung beidseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2,
2. Seite 2-lagig, 1. Lage aus Gipsplatten DIN 18180 und DIN EN 520, imprägnierte Bauplatte Typ H2, Dicke 2. Seite 1. Lage 12,5 mm, befestigen mit Schnellbauschrauben DIN EN 14566 und DIN 18182-2, 2. Lage aus Gipsplatten DIN 18180 und DIN EN 520, imprägnierte Bauplatte Typ H2, Dicke 2. Seite 2. Lage 12,5 mm, befestigen mit Schnellbauschrauben DIN EN 14566 und DIN 18182-2,
Spachtelung 2. Seite Qualitätsstufe Q2, Befestigungsuntergrund Trockenestrich, Ausführung gemäß Zeichnung und Einzelbeschreibung,
Zeichnungs-Nr 'S. Anlage'

Einzelbeschreibungs-Nr '2.OG WC'
.
Menge: 13,647 m2
Leistungsbereichkatalog: 039

**02.03.02.0002 Schachtwand H bis 3,51 m WD 75 mm Rw 32 dB UK Stahlblechprofil verz Einfachständerwerk Mineralwolle MW D 40mm 2lagig Gipsbaupl.H2 D 12,5mm Gipsbaupl.H2 D 12,5mm Q2**
STLB-Bau 2024-10 039
Schachtwand DIN 4103-1, Einbaubereich 1 DIN 4103-1 (Bereiche mit geringer Menschenansammlung),
Höhe Wand bis '3.51' m,
Dicke Wand '75' mm,
bewertetes Schalldämm-Maß DIN 4109 Rw '32' dB, Baustoffklasse DIN 4102-1 A2 (nichtbrennbar),
Unterkonstruktion aus verzinkten Stahlblechprofilen DIN EN 14195 und DIN 18182-1, als Einfachständerwerk, CW/UW 50,
Ständerachsabstand '625' mm,
Dämmschicht aus Mineralwolle MW DIN EN 13162, Dämmschichtdicke 40 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Trockenestrich, Ausführung gemäß Zeichnung und Einzelbeschreibung,
Zeichnungs-Nr 'S. Anlage'

Einzelbeschreibungs-Nr '2.OG WC/ Teeküche'
.
Menge: 55,318 m2
Leistungsbereichkatalog: 039

**02.03.02.0003 Schachtwand H bis 3,51 m WD 75 mm Rw 32 dB UK Stahlblechprofil verz Einfachständerwerk Mineralwolle MW D 40mm 2lagig Gipsbaupl.H2 D 12,5mm Gipsbaupl.H2 D 12,5mm Q2**
STLB-Bau 2024-10 039
Schachtwand DIN 4103-1, Einbaubereich 1 DIN 4103-1 (Bereiche mit geringer Menschenansammlung),
Höhe Wand bis '3.51' m,
Dicke Wand '75' mm,
bewertetes Schalldämm-Maß DIN 4109 Rw '32' dB, Baustoffklasse DIN 4102-1 A2 (nichtbrennbar),
Unterkonstruktion aus verzinkten Stahlblechprofilen DIN EN 14195 und DIN 18182-1, als Einfachständerwerk, CW/UW 50,
Ständerachsabstand '625' mm,
Dämmschicht aus Mineralwolle MW DIN EN 13162, Dämmschichtdicke 40 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Trockenestrich, Ausführung gemäß Zeichnung und Einzelbeschreibung,
Zeichnungs-Nr 'S. Anlage'

Einzelbeschreibungs-Nr '2.OG WC Abkofferung'
.
Menge: 7,020 m2
Leistungsbereichkatalog: 039

**02.03.02.0004 Revisionsklappe Rahmen Stahlblech verz H/B 30/30cm**
STLB-Bau 2024-10 024
Revisionsklappe mit Rahmen, aus Stahlblech, verzinkt, beschichtet, Einbaumaße H/B 30/30 cm, mit Reiberverschluss, Ausführung in allen Geschossen, Ausführung gemäß Zeichnung und Einzelbeschreibung,
Zeichnungs-Nr 'S. Anlage'

Einzelbeschreibungs-Nr '2.OG WC'
.
Menge: 2,000 St
Leistungsbereichkatalog: 024

**02.03.02.0005 Türöffnung seitl. raumhoch verstärken UA-Profile 50/40/2 B 885 mm H 2800 mm D 100mm H 3,75m**
STLB-Bau 2024-10 039
Türöffnung, seitlich raumhoch verstärken, im Einfachständerwerk, mit Metallständerprofilen UA DIN 18182-1 50/40/2, einschl. Boden- und Deckenanschluss, befestigen mit Winkeln, Dübeln und Schrauben, einschl. Sturzprofil,
Breite Nennmaß Wandöffnung '885' mm,
Höhe Nennmaß Wandöffnung '2800' mm, Wanddicke 100 mm, Wandhöhe bis 3,75 m, Ausführung gemäß Zeichnung und Einzelbeschreibung,
Zeichnungs-Nr 'S. Anlage'

Einzelbeschreibungs-Nr '2.OG Tür WC'
.
Menge: 2,000 St
Leistungsbereichkatalog: 039

**02.03.02.0006 Anschluss gleitend 20mm WD 100 mm Stahl verz nichttragende Trennwand Gipspl. 2lagig D 12,5mm**
STLB-Bau 2024-10 039
Anschluss, gleitend bis 20 mm,
Dicke Wand '100' mm, aus verzinktem Stahl,
Ausführung an nichttragender innerer Trennwand, Bekleidung aus Gipsplatten, imprägnierte Bauplatten, Typ H2, 2-lagig, Dicke 12,5 mm, Einfachständerwerk, Arbeitshöhe der zu bearbeitenden Fläche bis 3,5 m über der Standfläche des hierfür erforderlichen Gerüstes, Ausführung gemäß Zeichnung und Einzelbeschreibung,
Zeichnungs-Nr 'S. Anlage'

Einzelbeschreibungs-Nr '2.OG WC Trennwand'
.
Menge: 17,620 m
Leistungsbereichkatalog: 039

**02.03.02.0007 Anschluss gleitend 20mm WD 75 mm Stahl verz Schachtwand Gipspl. 2lagig D 12,5mm**
STLB-Bau 2024-10 039
Anschluss, gleitend bis 20 mm,
Dicke Wand '75' mm, aus verzinktem Stahl,
Ausführung an Schachtwand, Bekleidung aus Gipsplatten, imprägnierte Bauplatten, Typ H2, 2-lagig, Dicke 12,5 mm, Einfachständerwerk, Arbeitshöhe der zu bearbeitenden Fläche bis 3,5 m über der Standfläche des hierfür erforderlichen Gerüstes, Ausführung gemäß Zeichnung und Einzelbeschreibung,
Zeichnungs-Nr 'S. Anlage'

Einzelbeschreibungs-Nr '2.OG Schachtwand WC+Abkofferung+Teeküche'
.
Menge: 84,660 m
Leistungsbereichkatalog: 039

**02.03.02.0008 Traverse im Wandhohlraum, aus Gipsfaserplatte, Baustoffklasse DIN 4102-1 A2 (nichtbrennbar), für Küchenoberschränke**
STLB-Bau 2025-10 039
Traverse im Wandhohlraum, aus Gipsfaserplatte, Baustoffklasse DIN 4102-1 A2 (nichtbrennbar), für Küchenoberschränke, höhen- und seitenverstellbar, Konsollast bis 0,7 kN/m Wandlänge, Arbeitshöhe des Montageortes bis 3,5 m über der Standfläche des hierfür erforderlichen Gerüsts, Ausführung gemäß Zeichnung und Einzelbeschreibung,
Zeichnungs-Nr 'S. Anlage'

Einzelbeschreibungs-Nr 'In Schachtwand/ Küchenseite'
.
Menge: 9,000 St
Leistungsbereichkatalog: 039

#### Abschnitt 02.04 3.OG

##### 02.04.01 Büro+Technik

**02.04.01.0001 Trennwand H 4,25m D 125mm 47dB UK Stahlblechprofil verz Einfachständerwerk Mineralwolle MW D 60mm Gipspl. Baupl.A D 12,5+12,5mm Q2**
STLB-Bau 2025-10 039
Nichttragende innere Trennwand DIN 18183-1, DIN 4103-1, Einbaubereich 1 DIN 4103-1 (Bereiche mit geringer Menschenansammlung), Höhe bis 4,25 m, Dicke 125 mm, bewertetes Schalldämm-Maß DIN 4109 Rw 47 dB, Baustoffklasse DIN 4102-1 A2 (nichtbrennbar), mit Grenzwerten für Ebenheitsabweichungen mit erhöhten Anforderungen DIN 18202 Ausgabe 2019-07 Tabelle 3 Zeile 4 und 7,
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q2,
Befestigungsuntergrund Trockenestrich, Ausführung gemäß Zeichnung und Einzelbeschreibung,
Zeichnungs-Nr 'S. Anlage'

Einzelbeschreibungs-Nr 'Trennwand H 4,25m D 125mm 47dB UK Stahlblechprofil verz Einfachständerwerk Mineralwolle MW D 60mm Gipspl. Baupl.A D 12,5+12,5mm Q2, 3.OG Büros Querwände haben Trapezformen'
.
Menge: 227,910 m2
Leistungsbereichkatalog: 039

**02.04.01.0002 Trennwand H 4,25m D 125mm 47dB UK Stahlblechprofil verz Einfachständerwerk Mineralwolle MW D 60mm Gipspl. Baupl.A D 12,5+12,5mm Q2**
STLB-Bau 2025-10 039
Nichttragende innere Trennwand DIN 18183-1, DIN 4103-1, Einbaubereich 1 DIN 4103-1 (Bereiche mit geringer Menschenansammlung), Höhe bis 4,25 m, Dicke 125 mm, bewertetes Schalldämm-Maß DIN 4109 Rw 47 dB, Baustoffklasse DIN 4102-1 A2 (nichtbrennbar), mit Grenzwerten für Ebenheitsabweichungen mit erhöhten Anforderungen DIN 18202 Ausgabe 2019-07 Tabelle 3 Zeile 4 und 7,
Unterkonstruktion aus verzinkten Stahlblechprofilen DIN EN 14195 und DIN 18182-1, als Einfachständerwerk, CW/UW 75, Ständerachsabstand 625 mm,
Dämmschicht aus Mineralwolle MW DIN EN 13162, Dämmschichtdicke 60 mm, Anwendungsgebiet DIN 4108-10 WTR, einlagig,
Beplankung beidseitig, aus Gipsplatten DIN 18180 und DIN EN 520, Bauplatten Typ A, 2-lagig, Plattendicke 12,5 mm, befestigen mit Schnellbauschrauben DIN EN 14566 und DIN 18182-2,
Spachtelung Qualitätsstufe Q2,
Befestigungsuntergrund Trockenestrich, Ausführung gemäß Zeichnung und Einzelbeschreibung,
Zeichnungs-Nr 'S. Anlage'

Einzelbeschreibungs-Nr 'Trennwand H 4,25m D 125mm 47dB UK Stahlblechprofil verz Einfachständerwerk Mineralwolle MW D 60mm Gipspl. Baupl.A D 12,5+12,5mm Q2
3.OG ELT/IT Querwände haben Trapezformen'
.
Menge: 11,937 m2
Leistungsbereichkatalog: 039

**02.04.01.0003 Anschluss gleitend 20mm WD 125 mm Stahl verz nichttragende Trennwand Gipspl. 4lagig D 12,5mm**
STLB-Bau 2024-10 039
Anschluss, gleitend bis 20 mm,
Dicke Wand '125' mm, aus verzinktem Stahl,
Ausführung an nichttragender innerer Trennwand, Bekleidung aus Gipsplatten, Bauplatten Typ A, 4-lagig, Dicke 12,5 mm, Einfachständerwerk, Arbeitshöhe der zu bearbeitenden Fläche bis 3,5 m über der Standfläche des hierfür erforderlichen Gerüstes, Ausführung gemäß Zeichnung und Einzelbeschreibung,
Zeichnungs-Nr 'S. Anlage'

Einzelbeschreibungs-Nr 'Anschluss gleitend 20mm WD 125 mm Stahl verz nichttragende Trennwand Gipspl. 4lagig D 12,5mm / 3.OG Büros und ELT/IT'
.
Menge: 228,090 m
Leistungsbereichkatalog: 039

**02.04.01.0004 Nichttragende innere Trennwand DIN 18183-1, DIN 4103-1,**
Nichttragende innere Trennwand DIN 18183-1, DIN 4103-1, Einbaubereich 1 DIN 4103-1 (Bereiche mit geringer Menschenansammlung), Höhe bis 4,25 m, Dicke 155 mm,
bewertetes Schalldämm-Maß DIN 4109 Rw 47 dB,
 Baustoffklasse DIN 4102-1 A2 (nichtbrennbar),
Anschluss gleitend, wird gesondert vergütet,
Unterkonstruktion aus verzinkten Stahlblechprofilen DIN EN 14195 und DIN 18182-1, als Doppelständerwerk, Ständer durch Distanzstreifen gegeneinander abgestützt, CW/UW 50, Ständerachsabstand 625 mm,
Dämmschicht aus Mineralwolle MW DIN EN 13162, Dämmschichtdicke 40 mm, Anwendungsgebiet DIN 4108-10 WTR, zweilagig,
Beplankung beidseitig, aus Gipsplatten DIN 18180 und DIN EN 520, Bauplatten Typ A, 2-lagig, Plattendicke 12,5 mm, befestigen mit Schnellbauschrauben DIN EN 14566 und DIN 18182-2,
Spachtelung Qualitätsstufe Q2,
Befestigungsuntergrund Trockenestrich, Ausführung gemäß Zeichnung und Einzelbeschreibung,
Zeichnungs-Nr
S. Anlage

Einzelbeschreibungs-Nr
Nichttragende innere Trennwand DIN 18183-1, DIN 4103-1, 3.OG Besprechung/ Teeküche
.
Menge: 19,525 m2

**02.04.01.0005 Anschluss gleitend 20mm WD 155 mm Stahl verz nichttragende Trennwand Gipspl. 4lagig D 12,5mm**
STLB-Bau 2024-10 039
Anschluss, gleitend bis 20 mm,
Dicke Wand '155' mm, aus verzinktem Stahl,
Ausführung an nichttragender innerer Trennwand, Bekleidung aus Gipsplatten, Bauplatten Typ A, 4-lagig, Dicke 12,5 mm, Einfachständerwerk, Arbeitshöhe der zu bearbeitenden Fläche bis 3,5 m über der Standfläche des hierfür erforderlichen Gerüstes, Ausführung gemäß Zeichnung und Einzelbeschreibung,
Zeichnungs-Nr 'S. Anlage'

Einzelbeschreibungs-Nr '3.OG Besprechung/ Teeküche'
.
Menge: 18,100 m
Leistungsbereichkatalog: 039

**02.04.01.0006 Türöffnung seitl. raumhoch verstärken UA-Profile 75/40/2 B 1010 mm H 2135 mm D 125mm H 3,75m**
STLB-Bau 2023-04 039
Türöffnung, seitlich raumhoch verstärken, im Einfachständerwerk, mit Metallständerprofilen UA DIN 18182-1 75/40/2, einschl. Boden- und Deckenanschluss, befestigen mit Winkeln, Dübeln und Schrauben, einschl. Sturzprofil,
Breite Nennmaß Wandöffnung '1010' mm,
Höhe Nennmaß Wandöffnung '2135' mm, Wanddicke 125 mm, Wandhöhe bis 3,75 m, Ausführung gemäß Zeichnung und Einzelbeschreibung,
Zeichnungs-Nr 'S. Anlage'

Einzelbeschreibungs-Nr 'Türöffnung seitl. raumhoch verstärken UA-Profile 75/40/2 B 1010 mm H 2135 mm D 125mm H 3,75m, 3.OG Tür ELT/IT'
.
Menge: 1,000 St
Leistungsbereichkatalog: 039

##### 02.04.02 Sanitär+Küche

**02.04.02.0001 Trennwand H bis 4,25 m WD 125 mm Rw 32 dB UK Stahlblechprofil verz Einfachständerwerk Mineralwolle MW D 60mm 2lagig Gipsbaupl. H2 D 12,5mm Gipsbaupl. H2 D 12,5mm Q2 2lagig Gipsbaupl. H2 D 12,5mm Gipsbaupl. H2 D 12,5mm Q2**
STLB-Bau 2024-10 039
Nichttragende innere Trennwand DIN 4103-1, Einbaubereich 1 DIN 4103-1 (Bereiche mit geringer Menschenansammlung),
Höhe Wand bis '4.25' m,
Dicke Wand '125' mm,
bewertetes Schalldämm-Maß DIN 4109 Rw '32' dB, Baustoffklasse DIN 4102-1 A2 (nichtbrennbar),
Unterkonstruktion aus verzinkten Stahlblechprofilen DIN EN 14195 und DIN 18182-1, als Einfachständerwerk, CW/UW 75,
Ständerachsabstand '625' mm,
Dämmschicht aus Mineralwolle MW DIN EN 13162, Dämmschichtdicke 60 mm, in Platten, Anwendungsgebiet DIN 4108-10 WTR, einlagig, dicht stoßen,
Beplankung beidseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2,
2. Seite 2-lagig, 1. Lage aus Gipsplatten DIN 18180 und DIN EN 520, imprägnierte Bauplatte Typ H2, Dicke 2. Seite 1. Lage 12,5 mm, befestigen mit Schnellbauschrauben DIN EN 14566 und DIN 18182-2, 2. Lage aus Gipsplatten DIN 18180 und DIN EN 520, imprägnierte Bauplatte Typ H2, Dicke 2. Seite 2. Lage 12,5 mm, befestigen mit Schnellbauschrauben DIN EN 14566 und DIN 18182-2,
Spachtelung 2. Seite Qualitätsstufe Q2, Befestigungsuntergrund Trockenestrich, Ausführung gemäß Zeichnung und Einzelbeschreibung,
Zeichnungs-Nr 'S. Anlage'

Einzelbeschreibungs-Nr 'Trennwand H bis 4,25 m WD 125 mm Rw 32 dB UK Stahlblechprofil verz Einfachständerwerk Mineralwolle MW D 60mm 2lagig Gipsbaupl. H2 D 12,5mm Gipsbaupl. H2 D 12,5mm Q2 2lagig Gipsbaupl. H2 D 12,5mm Gipsbaupl. H2 D 12,5mm Q2, 3.OG WC'
.
Menge: 14,569 m2
Leistungsbereichkatalog: 039

**02.04.02.0002 Schachtwand H bis 4,15 m WD 100 mm Rw 32 dB UK Stahlblechprofil verz Einfachständerwerk Mineralwolle MW D 60mm 2lagig Gipsbaupl. H2 D 12,5mm Gipsbaupl. H2 D 12,5mm Q2**
STLB-Bau 2024-10 039
Schachtwand DIN 4103-1, Einbaubereich 1 DIN 4103-1 (Bereiche mit geringer Menschenansammlung),
Höhe Wand bis '4.15' m,
Dicke Wand '100' mm,
bewertetes Schalldämm-Maß DIN 4109 Rw '32' dB, Baustoffklasse DIN 4102-1 A2 (nichtbrennbar),
Unterkonstruktion aus verzinkten Stahlblechprofilen DIN EN 14195 und DIN 18182-1, als Einfachständerwerk, CW/UW 75,
Ständerachsabstand '625' mm,
Dämmschicht aus Mineralwolle MW DIN EN 13162, Dämmschichtdicke 60 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Trockenestrich, Ausführung gemäß Zeichnung und Einzelbeschreibung,
Zeichnungs-Nr 'S. Anlage'

Einzelbeschreibungs-Nr 'Schachtwand H bis 4,15 m WD 100 mm Rw 32 dB UK Stahlblechprofil verz Einfachständerwerk Mineralwolle MW D 60mm 2lagig Gipsbaupl. H2 D 12,5mm Gipsbaupl. H2 D 12,5mm Q2, 3.OG WC'
.
Menge: 57,368 m2
Leistungsbereichkatalog: 039

**02.04.02.0003 Schachtwand H bis 3,8 m WD 75 mm Rw 32 dB UK Stahlblechprofil verz Einfachständerwerk Mineralwolle MW D 40mm 2lagig Gipsbaupl.H2 D 12,5mm Gipsbaupl.H2 D 12,5mm Q2**
STLB-Bau 2024-10 039
Schachtwand DIN 4103-1, Einbaubereich 1 DIN 4103-1 (Bereiche mit geringer Menschenansammlung),
Höhe Wand bis '3.8' m,
Dicke Wand '75' mm,
bewertetes Schalldämm-Maß DIN 4109 Rw '32' dB, Baustoffklasse DIN 4102-1 A2 (nichtbrennbar),
Unterkonstruktion aus verzinkten Stahlblechprofilen DIN EN 14195 und DIN 18182-1, als Einfachständerwerk, CW/UW 50,
Ständerachsabstand '625' mm,
Dämmschicht aus Mineralwolle MW DIN EN 13162, Dämmschichtdicke 40 mm, in Platten, Anwendungsgebiet DIN 4108-10 WTR, einlagig, dicht stoßen,
Beplankung einseitig,
1. Seite 2-lagig, 1. Lage aus Gipsplatten DIN 18180 und DIN EN 520, imprägnierte Bauplatte Typ H2, Dicke 1. Seite 1. Lage 12,5 mm, befestigen mit Schnellbauschrauben DIN EN 14566 und DIN 18182-2, 2. Lage aus Gipsplatten DIN 18180 und DIN EN 520, imprägnierte Bauplatte Typ H2, Dicke 1. Seite 2. Lage 12,5 mm, befestigen mit Schnellbauschrauben DIN EN 14566 und DIN 18182-2,
Spachtelung Qualitätsstufe Q2, Befestigungsuntergrund Trockenestrich, Ausführung gemäß Zeichnung und Einzelbeschreibung,
Zeichnungs-Nr 'S. Anlage'

Einzelbeschreibungs-Nr '2.OG WC Abkofferung'
.
Menge: 6,852 m2
Leistungsbereichkatalog: 039

**02.04.02.0004 Revisionsklappe Rahmen Stahlblech verz H/B 30/30cm**
STLB-Bau 2024-10 024
Revisionsklappe mit Rahmen, aus Stahlblech, verzinkt, beschichtet, Einbaumaße H/B 30/30 cm, mit Reiberverschluss, Ausführung in allen Geschossen, Ausführung gemäß Zeichnung und Einzelbeschreibung,
Zeichnungs-Nr 'S. Anlage'

Einzelbeschreibungs-Nr '3.OG WC'
.
Menge: 2,000 St
Leistungsbereichkatalog: 024

**02.04.02.0005 Türöffnung seitl. raumhoch verstärken UA-Profile 75/40/2 B 885 mm H 2800 mm D 125mm H 4,25m**
STLB-Bau 2024-10 039
Türöffnung, seitlich raumhoch verstärken, im Einfachständerwerk, mit Metallständerprofilen UA DIN 18182-1 75/40/2, einschl. Boden- und Deckenanschluss, befestigen mit Winkeln, Dübeln und Schrauben, einschl. Sturzprofil,
Breite Nennmaß Wandöffnung '885' mm,
Höhe Nennmaß Wandöffnung '2800' mm, Wanddicke 125 mm, Wandhöhe bis 4,25 m, Ausführung gemäß Zeichnung und Einzelbeschreibung,
Zeichnungs-Nr 'S. Anlage'

Einzelbeschreibungs-Nr '3.OG Tür WC'
.
Menge: 2,000 St
Leistungsbereichkatalog: 039

**02.04.02.0006 Anschluss gleitend 20mm WD 125 mm Stahl verz nichttragende Trennwand Gipspl. 2lagig D 12,5mm**
STLB-Bau 2024-10 039
Anschluss, gleitend bis 20 mm,
Dicke Wand '125' mm, aus verzinktem Stahl,
Ausführung an nichttragender innerer Trennwand, Bekleidung aus Gipsplatten, imprägnierte Bauplatten, Typ H2, 2-lagig, Dicke 12,5 mm, Einfachständerwerk, Arbeitshöhe der zu bearbeitenden Fläche bis 5,5 m über der Standfläche des hierfür erforderlichen Gerüstes, Gerüst wird gesondert vergütet, Ausführung gemäß Zeichnung und Einzelbeschreibung,
Zeichnungs-Nr 'S. Anlage'

Einzelbeschreibungs-Nr '3.OG WC Trennwand'
.
Menge: 18,100 m
Leistungsbereichkatalog: 039

**02.04.02.0007 Anschluss gleitend 20mm WD 100 mm Stahl verz Schachtwand Gipspl. 2lagig D 12,5mm**
STLB-Bau 2024-10 039
Anschluss, gleitend bis 20 mm,
Dicke Wand '100' mm, aus verzinktem Stahl,
Ausführung an Schachtwand, Bekleidung aus Gipsplatten, imprägnierte Bauplatten, Typ H2, 2-lagig, Dicke 12,5 mm, Einfachständerwerk, Arbeitshöhe der zu bearbeitenden Fläche bis 5,5 m über der Standfläche des hierfür erforderlichen Gerüstes, Gerüst wird gesondert vergütet, Ausführung gemäß Zeichnung und Einzelbeschreibung,
Zeichnungs-Nr 'S. Anlage'

Einzelbeschreibungs-Nr '2.OG WC Trennwand'
.
Menge: 74,920 m
Leistungsbereichkatalog: 039

**02.04.02.0008 Anschluss gleitend 20mm WD 75 mm Stahl verz Schachtwand Gipspl. 2lagig D 12,5mm**
STLB-Bau 2024-10 039
Anschluss, gleitend bis 20 mm,
Dicke Wand '75' mm, aus verzinktem Stahl,
Ausführung an Schachtwand, Bekleidung aus Gipsplatten, imprägnierte Bauplatten, Typ H2, 2-lagig, Dicke 12,5 mm, Einfachständerwerk, Arbeitshöhe der zu bearbeitenden Fläche bis 5,5 m über der Standfläche des hierfür erforderlichen Gerüstes, Gerüst wird gesondert vergütet, Ausführung gemäß Zeichnung und Einzelbeschreibung,
Zeichnungs-Nr 'S. Anlage'

Einzelbeschreibungs-Nr '3.OG WC Abkofferung'
.
Menge: 10,960 m
Leistungsbereichkatalog: 039

**02.04.02.0009 Traverse im Wandhohlraum, aus Gipsfaserplatte, Baustoffklasse DIN 4102-1 A2 (nichtbrennbar), für Küchenoberschränke**
STLB-Bau 2025-10 039
Traverse im Wandhohlraum, aus Gipsfaserplatte, Baustoffklasse DIN 4102-1 A2 (nichtbrennbar), für Küchenoberschränke, höhen- und seitenverstellbar, Konsollast bis 0,7 kN/m Wandlänge, Arbeitshöhe des Montageortes bis 3,5 m über der Standfläche des hierfür erforderlichen Gerüsts, Ausführung gemäß Zeichnung und Einzelbeschreibung,
Zeichnungs-Nr 'S. Anlage'

Einzelbeschreibungs-Nr 'In Schachtwand/ Küchenseite'
.
Menge: 9,000 St
Leistungsbereichkatalog: 039

#### Abschnitt 02.05 Zulage Spachtelung

**02.05.0001 Zulage für Erhöhung der Spachtelungsqualität**
Zulage für Erhöhung der Spachtelungsqualität
von Qualitätsstufe Q2 zu Qualitätsstufe Q3
Menge: 154,461 m²

### Bereich 03 Deckensegel

#### Abschnitt 03.01 EG

#### Abschnitt 03.02 1.OG

**03.02.0001 Deckensegel, rechteckig, aus Mineralplatten DIN 18177-1,**
Deckensegel, rechteckig, aus Mineralplatten DIN 18177-1, Dicke 57 mm, Brandverhaltensklasse DIN EN 13501-1 A2 -s1, d0 (nichtbrennbar), rechtwinklige Ecken, scharfkantig, offenporige Schlussbeschichtung, strukturiert, Körnung 1 mm, weiß, befestigen mit bauaufsichtlich zugelassenen Befestigungsmitteln, befestigen mit Drahtseilabhängern,
Abhängehöhe '450' mm, Befestigungsuntergrund
Holzbalkendecke, Kantenansicht mit Kantenschutzprofil/Eckschutzschiene, Schallabsorber DIN EN ISO 11654 Klasse A, Einzelfläche über 1 bis 2 m2, Arbeitshöhe der zu bearbeitenden oder zu bekleidenden Fläche bis 4,05 m über der Standfläche des hierfür erforderlichen Gerüstes, Ausführung gemäß Zeichnung und Einzelbeschreibung,
Zeichnungs-Nr
S. Anlage

Einzelbeschreibungs-Nr
1.OG Flurflächen

Hersteller und Typ
Knauf Cleaneo Up Weiß 8/18R mit Dämmschicht
Gesamtabmessungen 2000x1000x57 mm
oder gleichwertig
.
Menge: 15,000 St

#### Abschnitt 03.03 2.OG

**03.03.0001 Deckensegel, rechteckig, aus Mineralplatten DIN 18177-1,**
Deckensegel, rechteckig, aus Mineralplatten DIN 18177-1, Dicke 57 mm, Brandverhaltensklasse DIN EN 13501-1 A2 -s1, d0 (nichtbrennbar), rechtwinklige Ecken, scharfkantig, offenporige Schlussbeschichtung, strukturiert, Körnung 1 mm, weiß, befestigen mit bauaufsichtlich zugelassenen Befestigungsmitteln, befestigen mit Drahtseilabhängern,
Abhängehöhe '450' mm, Befestigungsuntergrund
Holzbalkendecke, Kantenansicht mit Kantenschutzprofil/Eckschutzschiene, Schallabsorber DIN EN ISO 11654 Klasse A, Einzelfläche über 1 bis 2 m2, Arbeitshöhe der zu bearbeitenden oder zu bekleidenden Fläche bis 3,66 m über der Standfläche des hierfür erforderlichen Gerüstes, Ausführung gemäß Zeichnung und Einzelbeschreibung,
Zeichnungs-Nr
S. Anlage

Einzelbeschreibungs-Nr
2.OG Flurflächen

Hersteller und Typ
Knauf Cleaneo Up Weiß 8/18R mit Dämmschicht
Gesamtabmessungen 2000x1000x57 mm
oder gleichwertig
.
Menge: 14,000 St

#### Abschnitt 03.04 3.OG

**03.04.0001 Deckensegel, rechteckig, aus Mineralplatten DIN 18177-1,**
Deckensegel, rechteckig, aus Mineralplatten DIN 18177-1, Dicke 57 mm, Brandverhaltensklasse DIN EN 13501-1 A2 -s1, d0 (nichtbrennbar), rechtwinklige Ecken, scharfkantig, offenporige Schlussbeschichtung, strukturiert, Körnung 1 mm, weiß, befestigen mit bauaufsichtlich zugelassenen Befestigungsmitteln, befestigen mit Drahtseilabhängern,
Abhängehöhe ca. 1900 mm, Befestigungsuntergrund Holzstoff, Kantenansicht mit Kantenschutzprofil/Eckschutzschiene, Schallabsorber DIN EN ISO 11654 Klasse A, Einzelfläche über 1 bis 2 m2, Arbeitshöhe der zu bearbeitenden oder zu bekleidenden Fläche bis 4,55 m über der Standfläche des hierfür erforderlichen Gerüstes, Ausführung gemäß Zeichnung und Einzelbeschreibung,
Zeichnungs-Nr
S. Anlage

Einzelbeschreibungs-Nr
3.OG Flurflächen und WC

Hersteller und Typ
Knauf Cleaneo Up Weiß 8/18R mit Dämmschicht
Gesamtabmessungen 2000x1000x57 mm
oder gleichwertig
.
Menge: 17,000 St

### Bereich 04 Akustikdecken

#### Abschnitt 04.00 EG

*Hinweis: Technischer Hinweis Wandanschluß*
Wandanschluß ungelochte Plattenstreifen mit Schattenfuge bzw. Sichtfuge s. Grafik:
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oder gleichwertig

**04.00.0002 Deckenbekl. Gips-Lochpl. einlagig D 12,5mm Akustikvlies UK Stahlblechprofil verz Grund-Tragprofil niveaugleich Mineralwolle MW D 20mm Q2 Alpha w 0,65**
STLB-Bau 2024-10 039
Deckenbekleidung DIN 18168-1, innen, Brandverhaltensklasse DIN EN 13501-1 A2 -s1, d0 (nichtbrennbar), Bekleidung aus Gips-Lochplatten DIN EN 14190, einlagig, Dicke 12,5 mm, durchlaufend gelocht, Lochreihen gerade, Lochanteil 15,5 %, Rückseite beschichtet mit Akustikvlies, mit Grenzwerten für Ebenheitsabweichungen DIN 18202, befestigen mit Schnellbauschrauben DIN EN 14566 und DIN 18182-2, Unterkonstruktion aus verzinkten Stahlblechprofilen DIN EN 14195 und DIN 18182-1, Grund- und Tragprofil, niveaugleich, als CD 60/27-Profil DIN 18182-1, Dicke 0,6 mm, befestigen mit bauaufsichtlich zugelassenen Befestigungsmitteln, Befestigungsuntergrund Stahlbeton, Unterkonstruktion verdeckt, Dämmschicht nicht hinterlüftet, Dämmschicht aus Mineralwolle MW DIN EN 13162, Schmelzpunkt größer 1000 Grad C, DIN 4102-17, Dämmschichtdicke 20 mm, in Platten, einseitig beschichtet mit Vlies, Anwendungsgebiet DIN 4108-10 DI, einlagig, dicht stoßen, Spachtelung Qualitätsstufe Q2, Schallabsorber DIN EN ISO 11654 Klasse C, bewerteter Schallabsorptionsgrad DIN EN ISO 11654 Alpha w 0,65, Arbeitshöhe der zu bearbeitenden oder zu bekleidenden Fläche bis 5,5 m über der Standfläche des hierfür erforderlichen Gerüstes, Gerüst wird gesondert vergütet, Ausführung gemäß Zeichnung und Einzelbeschreibung,
Zeichnungs-Nr 'S. Anlage und Grafik'

Einzelbeschreibungs-Nr 'EG Raum 07a;
Abhängungshöhe ca. 20 cm; Einbauhöhe ca. 3,60 m;
Ausführung gemäß Knauf System-Datenblatt D12.de, oder gleichwertig
System: Knauf Cleaneo® Akustik UFF Designdecke D127.de; oder gleichwertig
Lochbild: Gerade Rundlochung 8/18 R,
Wandanschluß ungelochte Plattenstreifen mit Schattenfuge bzw. Sichtfuge s. Grafik,
Alle notwendigen Leistungen z.B. UK, Abhängung, Anschluß...sind hier in die EP einzukalkulieren'

Hersteller und Typ
Planungsprodukt D127.de Cleaneo Akustik-Plattendecke mit Dämmung oder gleichwertig
Menge: 11,830 m2
Leistungsbereichkatalog: 039

**04.00.0003 Deckenbekl. Gips-Lochpl. einlagig D 12,5mm Akustikvlies UK Stahlblechprofil verz Grund-Tragprofil niveaugleich Mineralwolle MW D 20mm Q2 Alpha w 0,65**
STLB-Bau 2024-10 039
Deckenbekleidung DIN 18168-1, innen, Brandverhaltensklasse DIN EN 13501-1 A2 -s1, d0 (nichtbrennbar), Bekleidung aus Gips-Lochplatten DIN EN 14190, einlagig, Dicke 12,5 mm, durchlaufend gelocht, Lochreihen gerade, Lochanteil 15,5 %, Rückseite beschichtet mit Akustikvlies, mit Grenzwerten für Ebenheitsabweichungen DIN 18202, befestigen mit Schnellbauschrauben DIN EN 14566 und DIN 18182-2, Unterkonstruktion aus verzinkten Stahlblechprofilen DIN EN 14195 und DIN 18182-1, Grund- und Tragprofil, niveaugleich, als CD 60/27-Profil DIN 18182-1, Dicke 0,6 mm, befestigen mit bauaufsichtlich zugelassenen Befestigungsmitteln, Befestigungsuntergrund verputztes Mauerwerk, Unterkonstruktion verdeckt, Dämmschicht nicht hinterlüftet, Dämmschicht aus Mineralwolle MW DIN EN 13162, Schmelzpunkt größer 1000 Grad C, DIN 4102-17, Dämmschichtdicke 20 mm, in Platten, einseitig beschichtet mit Vlies, Anwendungsgebiet DIN 4108-10 DI, einlagig, dicht stoßen, Spachtelung Qualitätsstufe Q2, Schallabsorber DIN EN ISO 11654 Klasse C, bewerteter Schallabsorptionsgrad DIN EN ISO 11654 Alpha w 0,65, Arbeitshöhe der zu bearbeitenden oder zu bekleidenden Fläche bis 5,5 m über der Standfläche des hierfür erforderlichen Gerüstes, Gerüst wird gesondert vergütet, Ausführung gemäß Zeichnung und Einzelbeschreibung,
Zeichnungs-Nr 'S. Anlage und Grafik'

Einzelbeschreibungs-Nr 'EG Sanitärbereich: 07, 07b, 07c, 07d und 07e
Abhängungshöhe ca. 110 cm; Einbauhöhe ca. 2,50 m;
Ausführung gemäß Knauf System-Datenblatt D12.de, oder gleichwertig
System: Knauf Cleaneo® Akustik UFF Designdecke D127.de; oder gleichwertig
Lochbild: Gerade Rundlochung 8/18 R,
Wandanschluß ungelochte Plattenstreifen mit Schattenfuge bzw. Sichtfuge s. Grafik,
Alle notwendigen Leistungen z.B. UK, Abhängung, Anschluß...sind hier in die EP einzukalkulieren'
.
Menge: 20,675 m2
Leistungsbereichkatalog: 039

#### Abschnitt 04.04 1.OG

*Hinweis: Technischer Hinweis Wandanschluß*
Wandanschluß ungelochte Plattenstreifen mit Schattenfuge bzw. Sichtfuge s. Grafik:
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oder gleichwertig

**04.04.0001 Deckenbekl. Gips-Lochpl. einlagig D 12,5mm Akustikvlies UK Stahlblechprofil verz Grund-Tragprofil niveaugleich Mineralwolle MW D 20mm Q2 Alpha w 0,65**
STLB-Bau 2024-10 039
Deckenbekleidung DIN 18168-1, innen, Brandverhaltensklasse DIN EN 13501-1 A2 -s1, d0 (nichtbrennbar), Bekleidung aus Gips-Lochplatten DIN EN 14190, einlagig, Dicke 12,5 mm, durchlaufend gelocht, Lochreihen gerade, Lochanteil 15,5 %, Rückseite beschichtet mit Akustikvlies, mit Grenzwerten für Ebenheitsabweichungen DIN 18202, befestigen mit Schnellbauschrauben DIN EN 14566 und DIN 18182-2, Unterkonstruktion aus verzinkten Stahlblechprofilen DIN EN 14195 und DIN 18182-1, Grund- und Tragprofil, niveaugleich, als CD 60/27-Profil DIN 18182-1, Dicke 0,6 mm, befestigen mit bauaufsichtlich zugelassenen Befestigungsmitteln, Befestigungsuntergrund Holzbalken, Unterkonstruktion verdeckt, Dämmschicht nicht hinterlüftet, Dämmschicht aus Mineralwolle MW DIN EN 13162, Schmelzpunkt größer 1000 Grad C, DIN 4102-17, Dämmschichtdicke 20 mm, in Platten, einseitig beschichtet mit Vlies, Anwendungsgebiet DIN 4108-10 DI, einlagig, dicht stoßen, Spachtelung Qualitätsstufe Q2, Schallabsorber DIN EN ISO 11654 Klasse C, bewerteter Schallabsorptionsgrad DIN EN ISO 11654 Alpha w 0,65, Arbeitshöhe der zu bearbeitenden oder zu bekleidenden Fläche bis 5,5 m über der Standfläche des hierfür erforderlichen Gerüstes, Gerüst wird gesondert vergütet, Ausführung gemäß Zeichnung und Einzelbeschreibung,
Zeichnungs-Nr 'S. Anlage und Grafik'

Einzelbeschreibungs-Nr '1.OG inkl. Sanitär; Holzbalkendecke
Abhängungshöhe ca. 20-30 cm; Einbauhöhe ca. 3,80 m;
Ausführung gemäß Knauf System-Datenblatt D12.de, oder gleichwertig
System: Knauf Cleaneo® Akustik UFF Designdecke D127.de; oder gleichwertig
Lochbild: Gerade Rundlochung 8/18 R,
Wandanschluß ungelochte Plattenstreifen mit Schattenfuge bzw. Sichtfuge s. Grafik,
Alle notwendigen Leistungen z.B. UK, Abhängung, Anschluß...sind hier in die EP einzukalkulieren'
.
Menge: 381,760 m2
Leistungsbereichkatalog: 039

#### Abschnitt 04.05 2.OG

*Hinweis: Technischer Hinweis Wandanschluß*
Wandanschluß ungelochte Plattenstreifen mit Schattenfuge bzw. Sichtfuge s. Grafik:
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oder gleichwertig

**04.05.0001 Deckenbekl. Gips-Lochpl. einlagig D 12,5mm Akustikvlies UK Stahlblechprofil verz Grund-Tragprofil niveaugleich Mineralwolle MW D 20mm Q2 Alpha w 0,65**
STLB-Bau 2024-10 039
Deckenbekleidung DIN 18168-1, innen, Brandverhaltensklasse DIN EN 13501-1 A2 -s1, d0 (nichtbrennbar), Bekleidung aus Gips-Lochplatten DIN EN 14190, einlagig, Dicke 12,5 mm, durchlaufend gelocht, Lochreihen gerade, Lochanteil 15,5 %, Rückseite beschichtet mit Akustikvlies, mit Grenzwerten für Ebenheitsabweichungen DIN 18202, befestigen mit Schnellbauschrauben DIN EN 14566 und DIN 18182-2, Unterkonstruktion aus verzinkten Stahlblechprofilen DIN EN 14195 und DIN 18182-1, Grund- und Tragprofil, niveaugleich, als CD 60/27-Profil DIN 18182-1, Dicke 0,6 mm, befestigen mit bauaufsichtlich zugelassenen Befestigungsmitteln, Befestigungsuntergrund Holzbalken, Unterkonstruktion verdeckt, Dämmschicht nicht hinterlüftet, Dämmschicht aus Mineralwolle MW DIN EN 13162, Schmelzpunkt größer 1000 Grad C, DIN 4102-17, Dämmschichtdicke 20 mm, in Platten, einseitig beschichtet mit Vlies, Anwendungsgebiet DIN 4108-10 DI, einlagig, dicht stoßen, Spachtelung Qualitätsstufe Q2, Schallabsorber DIN EN ISO 11654 Klasse C, bewerteter Schallabsorptionsgrad DIN EN ISO 11654 Alpha w 0,65, Arbeitshöhe der zu bearbeitenden oder zu bekleidenden Fläche bis 5,5 m über der Standfläche des hierfür erforderlichen Gerüstes, Gerüst wird gesondert vergütet, Ausführung gemäß Zeichnung und Einzelbeschreibung,
Zeichnungs-Nr 'S. Anlage und Grafik'

Einzelbeschreibungs-Nr '2.OG inkl. Sanitär; Holzbalkendecke
Abhängungshöhe ca. 10-40 cm; Einbauhöhe ca. 3,10-3,40 m;
Ausführung gemäß Knauf System-Datenblatt D12.de, oder gleichwertig
System: Knauf Cleaneo® Akustik UFF Designdecke D127.de; oder gleichwertig
Lochbild: Gerade Rundlochung 8/18 R,
Wandanschluß ungelochte Plattenstreifen mit Schattenfuge bzw. Sichtfuge s. Grafik,
Alle notwendigen Leistungen z.B. UK, Abhängung, Anschluß...sind hier in die EP einzukalkulieren'
.
Menge: 398,230 m2
Leistungsbereichkatalog: 039

### Bereich 05 Wand- Schallabsorber

#### Abschnitt 05.01 EG

**05.01.0001 Akustikwandpaneelsystem mit einem Schallabsorptionsgrad αw=1,00 gemäß DIN EN ISO 11654, 40mm Glaswolle, textile Oberfläche**
Akustikwandpaneelsystem mit einem Schallabsorptionsgrad αw = 1,00 gemäß DIN EN ISO 11654 bei einer totalen Konstruktionshöhe von 45 mm.

Akustikplatte aus Glaswolle

- Format (mm): 2700x1200mm
- Kantenausführung: A ähnl. DIN EN 13964
- Demontierbarkeit: leicht montierbar, sowie de- und remontierbar
- Gesamtgewicht: ca. 4 kg/m²
- Oberfläche: Texona (*) sichtseitig wiederstandfähiges Textilgewebe
- Rückseite: Glasvlies
- Farbe: Sea Salt; Garlic; Oyster; Ginger; Pepper; Liquorice; Acai; Poppy seed; Thyme; Eucalyptus; Acai; Peach; Goji; Liquorice(*), Lichtreflexionsgrad: Nach Farbkarte des Herstellers
- Baustoffklasse: nicht brennbar, A2-s1,d0 (gem. DIN EN 13501-1)
- Umwelteinfluss: vollständig recycelbar; aus recyceltem Altglas (Anteil > 70%) mit umweltfreundlichem Bindemittel; zertifiziert gemäß EPD Typ III
- Ökologischer Fußabdruck: 4,74 kg CO2 equiv/m²
- Absorptionsklasse: A (gem. DIN EN ISO 11654), αw = 1,00
- Praktischer Absorptionsgrad αp: 125Hz = 0,20; 250Hz = 0,70; 500Hz = 1,00; 1000Hz = 1,00; 2000Hz = 1,00; 4000Hz = 1,00 gemäß DIN EN ISO 11654 bei einer totalen Konstruktionshöhe von 50 mm
- Artikulationsklasse AC: 230 (gem. ASTM E 1111 und E 1110)
- Reinigung: täglich Staubwischen und Staubsaugen möglich

Produktname: Ecophon Akusto Wall A Texona (*) oder gleichwertig

System-Unterkonstruktion

Aufnahmekonstruktion aus farbbeschichtetem Aluminium Rahmenprofil, Ansichtskante = 10mm, L=2658 mm, mit passenden Außenecken
- Hellgrau texturiert (ähnl. NCS S1500-N)
- Dunkelgrau texturiert (ähnl. NCS S 4500-N)
- Weiß texturiert (ähnl. NCS S 1002-Y)
- Schwarz texturiert (ähnl. NCS S9000-N)
Menge Profil: '(2,7+1,2)x2x5' lfm (*)
Menge Außenecken : 4x5 Stück (*)
Produktname UK: Ecophon Connect Thinline-Profilen (*) oder gleichwertig

Montage

Das Wandpaneel ist in einer Aufnahmekonstruktion gem. Montageskizze M593 des Herstellers zu liefern und zu montieren. Die Rahmenprofile sind direkt auf die Wand zu schrauben. Die Ecken der Konstruktion sind mit den zum System passenden Außenecken des Herstellers auszubilden.

Die abnahmefertige Montage ist nach DIN EN 13964, Vorbemerkungen, Architektenplänen, Angaben der Bauleitung sowie den Herstellerrichtlinien auszuführen.

Insbesondere bei komplexen Formen ist die Zeichnung des Architekten zu beachten und die Anzahl der erforderlichen Außenecken zu bestimmen.

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Menge: 16,200 m²

#### Abschnitt 05.02 1.OG

**05.02.0001 Akustikwandpaneelsystem mit einem Schallabsorptionsgrad αw=1,00 gemäß DIN EN ISO 11654, 40mm Glaswolle, textile Oberfläche**
Akustikwandpaneelsystem mit einem Schallabsorptionsgrad αw = 1,00 gemäß DIN EN ISO 11654 bei einer totalen Konstruktionshöhe von 45 mm.

Akustikplatte aus Glaswolle

- Format (mm): 2700x1200mm
- Kantenausführung: A ähnl. DIN EN 13964
- Demontierbarkeit: leicht montierbar, sowie de- und remontierbar
- Gesamtgewicht: ca. 4 kg/m²
- Oberfläche: Texona (*) sichtseitig wiederstandfähiges Textilgewebe
- Rückseite: Glasvlies
- Farbe: Sea Salt; Garlic; Oyster; Ginger; Pepper; Liquorice; Acai; Poppy seed; Thyme; Eucalyptus; Acai; Peach; Goji; Liquorice(*), Lichtreflexionsgrad: Nach Farbkarte des Herstellers
- Baustoffklasse: nicht brennbar, A2-s1,d0 (gem. DIN EN 13501-1)
- Umwelteinfluss: vollständig recycelbar; aus recyceltem Altglas (Anteil > 70%) mit umweltfreundlichem Bindemittel; zertifiziert gemäß EPD Typ III
- Ökologischer Fußabdruck: 4,74 kg CO2 equiv/m²
- Absorptionsklasse: A (gem. DIN EN ISO 11654), αw = 1,00
- Praktischer Absorptionsgrad αp: 125Hz = 0,20; 250Hz = 0,70; 500Hz = 1,00; 1000Hz = 1,00; 2000Hz = 1,00; 4000Hz = 1,00 gemäß DIN EN ISO 11654 bei einer totalen Konstruktionshöhe von 50 mm
- Artikulationsklasse AC: 230 (gem. ASTM E 1111 und E 1110)
- Reinigung: täglich Staubwischen und Staubsaugen möglich

Produktname: Ecophon Akusto Wall A Texona (*) oder gleichwertig

System-Unterkonstruktion

Aufnahmekonstruktion aus farbbeschichtetem Aluminium Rahmenprofil, Ansichtskante = 10mm, L=2658 mm, mit passenden Außenecken
- Hellgrau texturiert (ähnl. NCS S1500-N)
- Dunkelgrau texturiert (ähnl. NCS S 4500-N)
- Weiß texturiert (ähnl. NCS S 1002-Y)
- Schwarz texturiert (ähnl. NCS S9000-N)
Menge Profil: '(2,7+1,2)x2x8' lfm (*)
Menge Außenecken : 4x8 Stück (*)
Produktname UK: Ecophon Connect Thinline-Profilen (*) oder gleichwertig

Montage

Das Wandpaneel ist in einer Aufnahmekonstruktion gem. Montageskizze M593 des Herstellers zu liefern und zu montieren. Die Rahmenprofile sind direkt auf die Wand zu schrauben. Die Ecken der Konstruktion sind mit den zum System passenden Außenecken des Herstellers auszubilden.

Die abnahmefertige Montage ist nach DIN EN 13964, Vorbemerkungen, Architektenplänen, Angaben der Bauleitung sowie den Herstellerrichtlinien auszuführen.

Insbesondere bei komplexen Formen ist die Zeichnung des Architekten zu beachten und die Anzahl der erforderlichen Außenecken zu bestimmen.

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Menge: 38,880 m²

#### Abschnitt 05.03 2.OG

**05.03.0001 Akustikwandpaneelsystem mit einem Schallabsorptionsgrad αw=1,00 gemäß DIN EN ISO 11654, 40mm Glaswolle, textile Oberfläche**
Akustikwandpaneelsystem mit einem Schallabsorptionsgrad αw = 1,00 gemäß DIN EN ISO 11654 bei einer totalen Konstruktionshöhe von 45 mm.

Akustikplatte aus Glaswolle

- Format (mm): 2700x1200mm
- Kantenausführung: A ähnl. DIN EN 13964
- Demontierbarkeit: leicht montierbar, sowie de- und remontierbar
- Gesamtgewicht: ca. 4 kg/m²
- Oberfläche: Texona (*) sichtseitig wiederstandfähiges Textilgewebe
- Rückseite: Glasvlies
- Farbe: Sea Salt; Garlic; Oyster; Ginger; Pepper; Liquorice; Acai; Poppy seed; Thyme; Eucalyptus; Acai; Peach; Goji; Liquorice(*), Lichtreflexionsgrad: Nach Farbkarte des Herstellers
- Baustoffklasse: nicht brennbar, A2-s1,d0 (gem. DIN EN 13501-1)
- Umwelteinfluss: vollständig recycelbar; aus recyceltem Altglas (Anteil > 70%) mit umweltfreundlichem Bindemittel; zertifiziert gemäß EPD Typ III
- Ökologischer Fußabdruck: 4,74 kg CO2 equiv/m²
- Absorptionsklasse: A (gem. DIN EN ISO 11654), αw = 1,00
- Praktischer Absorptionsgrad αp: 125Hz = 0,20; 250Hz = 0,70; 500Hz = 1,00; 1000Hz = 1,00; 2000Hz = 1,00; 4000Hz = 1,00 gemäß DIN EN ISO 11654 bei einer totalen Konstruktionshöhe von 50 mm
- Artikulationsklasse AC: 230 (gem. ASTM E 1111 und E 1110)
- Reinigung: täglich Staubwischen und Staubsaugen möglich

Produktname: Ecophon Akusto Wall A Texona (*) oder gleichwertig

System-Unterkonstruktion

Aufnahmekonstruktion aus farbbeschichtetem Aluminium Rahmenprofil, Ansichtskante = 10mm, L=2658 mm, mit passenden Außenecken
- Hellgrau texturiert (ähnl. NCS S1500-N)
- Dunkelgrau texturiert (ähnl. NCS S 4500-N)
- Weiß texturiert (ähnl. NCS S 1002-Y)
- Schwarz texturiert (ähnl. NCS S9000-N)
Menge Profil: '(2,7+1,2)x2x6' lfm (*)
Menge Außenecken : 4x6 Stück (*)
Produktname UK: Ecophon Connect Thinline-Profilen (*) oder gleichwertig

Montage

Das Wandpaneel ist in einer Aufnahmekonstruktion gem. Montageskizze M593 des Herstellers zu liefern und zu montieren. Die Rahmenprofile sind direkt auf die Wand zu schrauben. Die Ecken der Konstruktion sind mit den zum System passenden Außenecken des Herstellers auszubilden.

Die abnahmefertige Montage ist nach DIN EN 13964, Vorbemerkungen, Architektenplänen, Angaben der Bauleitung sowie den Herstellerrichtlinien auszuführen.

Insbesondere bei komplexen Formen ist die Zeichnung des Architekten zu beachten und die Anzahl der erforderlichen Außenecken zu bestimmen.
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Menge: 58,320 m²

#### Abschnitt 05.04 3.OG

**05.04.0001 Akustikwandpaneelsystem mit einem Schallabsorptionsgrad αw=1,00 gemäß DIN EN ISO 11654, 40mm Glaswolle, textile Oberfläche**
Akustikwandpaneelsystem mit einem Schallabsorptionsgrad αw = 1,00 gemäß DIN EN ISO 11654 bei einer totalen Konstruktionshöhe von 45 mm.

Akustikplatte aus Glaswolle

- Format (mm): 2700x1200mm
- Kantenausführung: A ähnl. DIN EN 13964
- Demontierbarkeit: leicht montierbar, sowie de- und remontierbar
- Gesamtgewicht: ca. 4 kg/m²
- Oberfläche: Texona (*) sichtseitig wiederstandfähiges Textilgewebe
- Rückseite: Glasvlies
- Farbe: Sea Salt; Garlic; Oyster; Ginger; Pepper; Liquorice; Acai; Poppy seed; Thyme; Eucalyptus; Acai; Peach; Goji; Liquorice(*), Lichtreflexionsgrad: Nach Farbkarte des Herstellers
- Baustoffklasse: nicht brennbar, A2-s1,d0 (gem. DIN EN 13501-1)
- Umwelteinfluss: vollständig recycelbar; aus recyceltem Altglas (Anteil > 70%) mit umweltfreundlichem Bindemittel; zertifiziert gemäß EPD Typ III
- Ökologischer Fußabdruck: 4,74 kg CO2 equiv/m²
- Absorptionsklasse: A (gem. DIN EN ISO 11654), αw = 1,00
- Praktischer Absorptionsgrad αp: 125Hz = 0,20; 250Hz = 0,70; 500Hz = 1,00; 1000Hz = 1,00; 2000Hz = 1,00; 4000Hz = 1,00 gemäß DIN EN ISO 11654 bei einer totalen Konstruktionshöhe von 50 mm
- Artikulationsklasse AC: 230 (gem. ASTM E 1111 und E 1110)
- Reinigung: täglich Staubwischen und Staubsaugen möglich

Produktname: Ecophon Akusto Wall A Texona (*) oder gleichwertig

System-Unterkonstruktion

Aufnahmekonstruktion aus farbbeschichtetem Aluminium Rahmenprofil, Ansichtskante = 10mm, L=2658 mm, mit passenden Außenecken
- Hellgrau texturiert (ähnl. NCS S1500-N)
- Dunkelgrau texturiert (ähnl. NCS S 4500-N)
- Weiß texturiert (ähnl. NCS S 1002-Y)
- Schwarz texturiert (ähnl. NCS S9000-N)
Menge Profil: '(2,7+1,2)x2x22' lfm (*)
Menge Außenecken : 4x22 Stück (*)
Produktname UK: Ecophon Connect Thinline-Profilen (*) oder gleichwertig

Montage

Das Wandpaneel ist in einer Aufnahmekonstruktion gem. Montageskizze M593 des Herstellers zu liefern und zu montieren. Die Rahmenprofile sind direkt auf die Wand zu schrauben. Die Ecken der Konstruktion sind mit den zum System passenden Außenecken des Herstellers auszubilden.

Die abnahmefertige Montage ist nach DIN EN 13964, Vorbemerkungen, Architektenplänen, Angaben der Bauleitung sowie den Herstellerrichtlinien auszuführen.

Insbesondere bei komplexen Formen ist die Zeichnung des Architekten zu beachten und die Anzahl der erforderlichen Außenecken zu bestimmen.

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Menge: 77,760 m²

### Bereich 06 Doppelboden

**06.0001 Doppelboden Bau-H 700-800mm Kl.4 F30 Einzelstützen Traversen UK Stahl verz Kalziumsilikatplatte Linoleum**
STLB-Bau 2025-10 039
Doppelboden DIN EN 12825, Rastermaß L/B 600/600 mm, Gesamtbauhöhe OKFF über 700 bis 800 mm, Elementklasse 4 (Bruchlast größer gleich 9 kN) DIN EN 12825, DIN 4109, Feuerwiderstandsklasse F 30 DIN 4102-2, aus dem Hohlraum zum Schutz des darüberliegenden Raumes, Unterkonstruktion als Einzelstützen mit Traversen, aus verzinktem Stahl, Baustoffklasse DIN 4102-1 A (nichtbrennbar), Schmelztemperatur größer gleich 700 Grad C, auf Beton kleben und dübeln, Bodenplatte als Kalziumsilikatplatte, Baustoffklasse DIN 4102-1 A1 (nichtbrennbar), Oberbelag aus Linoleum, Erdableitwiderstand der Gesamtkonstruktion R2 DIN EN 1081 max. 1 x 10 hoch 6 Ohm, Übergangswiderstand DIN VDE 0100-600 (VDE 0100-600) 100 kOhm, Ausführung gemäß Zeichnung und Einzelbeschreibung,
Zeichnungs-Nr 'S. Anlage'

Einzelbeschreibungs-Nr 'EG Flur West,TRH,  Server-Raum, ELT-Hauptverteiler und  Elt/IT'
.
Menge: 123,400 m2
Leistungsbereichkatalog: 039

### Bereich 07 Dokumentation

**07.0001 Dokumentation**
*** Pauschalposition
Dokumentation

1. Allgemeines:

Die Projektdokumentation ist mit Inhaltsverzeichnis und
beschrifteten Ordnern dem AG zu Übergeben.
Die fertiggestellte und übergebene Projektdokumentation
ist eine Voraussetzung für die Abnahme der
Gesamtleistung.
Für Umfang und Inhalt der geforderten Bestandspläne
gelten die VOB Teil C.

2. Revisionsunterlagen/Dokumentation

Der AN hat die Revisionsunterlagen und die
Dokumentation zu erstellen. Diese Projektdokumentation
ist in deutscher Sprache, in Maschinenschrift zu
erstellen. Sie müssen nach DIN-Normen hergestellt sein
und 2-fach in Kopie, farbig, und 1-fach auf
Datenträger, mit Inhaltsverzeichnis und in
beschrifteten Ordnern dem AG übergeben werden.
Die Projektdokumentation muss bestehen aus:
- Bestands- und Revisionspläne sowie alle vom AN
erstellten oder weiterbearbeiteten Planunterlagen, auch
Werkstatt- und Montagepläne.

Darüber hinaus sind folgende Forderungen zu erfüllen :
1. Pläne, Berechnungen, Aufstellungen für:
- Bezeichnung
- Anforderungen Brand-, Schall-, Wärmeschutz usw.
- Beanspruchungsgruppe,
- Bauaufsichtliche Zulassung
Gewerkeliste mit Firmenanschriften d. Nachauftragnehmer
Die eingebauten Teile sind in der Projektdokumentation
farblich zu hinterlegen und zu bezeichnen.
2. Protokolle, Nachweise, Bescheinigungen
- gesetzlich erforderliche Genehmigungsbescheide, die
das Betreiben von Anlagen zulassen
- bauaufsichtliche Zulassungen der eingebauten Baustoffe,
Bauteile- Bautagebuch
- Lieferscheine, Entsorgungsnachweise
- Protokolle der Materialprüfergebnisse
- Technische Merkblätter
- statische Nachweise und Berechnungen
- Auflistung aller im/am Bauvorhaben verwendeten Farben
- Listen von Anlagen die einer Überwachungspflicht auf
Grund öffentlich-rechtlicher Vorschriften unterliegen
- Listen von Anlagen für die eine Wartung oder Prüfung
notwendig ist
- Unternehmerbescheinigungen
- Abnahmeprotokolle
- aktenkundige Einweisung über die Ausbildung und Einweisung des Nutzerpersonals durch den AN

3. Festlegung Datenträger/Datenformate

Dokumentationen, Berechnungen und Datenbänke sind mit
MS-Office Programmen zu erstellen und auf Datenträger
CD-ROM zu übergeben.
Folgende Festlegungen für die Datenübergabe von
Zeichnungen, Texten, Berechnungen und Datenbänken sind
einzuhalten:
- Dokumentationen sind als Textdateien des
Textverarbeitungsprogramms (MS-Office) zu übergeben.
Eventuell notwendige Dokumentvorlagen müssen den
Beteiligten zur Verfügung gestellt werden bzw. sind
den Text-Dateien beizufügen.
- Tabellenkalkulationsprogramme im Format .xls des
Tabellenkalkulationsprogramms Microsoft EXCEL
(MS-Office)
Organisation und Verwaltung des Datenaustausches, gemäß
Vorgaben des AG.
Menge: 1,000 PSCH

### Bereich 08 Stundenlohnarbeiten

**08.0010 Bauhelfer/-in sämtliche Kosten/Zuschläge**
STLB-Bau 2020-10 091
Stundenlohnarbeiten durch Bauhelfer/-in
der Verrechnungssatz für die jeweilige Arbeitskraft umfasst sämtliche Aufwendungen wie Lohn- und Gehaltskosten, Lohn- und Gehaltsnebenkosten, Zuschläge, lohngebundene und lohnabhängige Kosten, sonstige Sozialkosten, Gemeinkosten, Wagnis und Gewinn.
Menge: 2,000 h
Leistungsbereichkatalog: 091

**08.0020 Facharbeiter/-in sämtliche Kosten/Zuschläge**
STLB-Bau 2020-10 091
Stundenlohnarbeiten durch Facharbeiter/-in
der Verrechnungssatz für die jeweilige Arbeitskraft umfasst sämtliche Aufwendungen wie Lohn- und Gehaltskosten, Lohn- und Gehaltsnebenkosten, Zuschläge, lohngebundene und lohnabhängige Kosten, sonstige Sozialkosten, Gemeinkosten, Wagnis und Gewinn.
Menge: 3,000 h
Leistungsbereichkatalog: 091
